# Proteção passiva contra incêndios de tubulações através de manga isolante de lã de rocha, de 27,0 mm de diâmetro interior e 30,0 mm de espessura, colocada com cola

- Propriedade do ficheiro: CYPE INGENIEROS, S.A.
- Formato: FIEBDC-3/2002
- Âmbito geográfico: Brasil
- Custos indiretos: 3.00 %
- Despesas gerais: 13.00 %
- Lucro: 6.00 %
- IVA: 17.00 %

**IOJ050** m Proteção passiva contra incêndios de tubulações através de manga isolante de lã de rocha, de 27,0 mm de diâmetro interior e 30,0 mm de espessura, colocada com cola.
Fornecimento e instalação de sistema de proteção passiva contra incêndios de tubulações através de manga isolante de lã de rocha, de 27,0 mm de diâmetro interior e 30,0 mm de espessura, com um corte longitudinal para facilitar a sua montagem. Incluindo parte proporcional de preparação da superfície das tubulações, cortes e aplicação de cola de pega lenta para colagem de peças, entre elas e o suporte metálico das tubulações. Totalmente montado.
Inclui: Preparação da superfície das tubulações. Implantação e corte do isolamento. Aplicação da cola. Colocação da manga.
Critério de medição de projeto: Comprimento medido segundo documentação gráfica de Projeto.
Critério de quantitativos de obra: Medir-se-á o comprimento realmente executado segundo especificações de Projeto.

| Código | Un | Descrição | Rendimento | Preço | Importância |
|---|---|---|---|---|---|
| mt17crw040baa | m | Manga isolante de lã de rocha, de 27 mm de diâmetro interior e 30 mm de espessura, com um corte longitudinal para facilitar a sua montagem, com utilização em zonas com alto risco de incêndio em instalações químicas, petroquímicas e todas aquelas onde se requerem altas prestações técnicas. (material) | 1.000 | 9.59 | 9.59 |
| mt16lrw081a | kg | Adesivo à base de silicatos, de pega lenta, para a colagem de peças de lãs minerais, entre elas e a suportes de aço, em instalações submetidas a altas temperaturas ou elementos de proteção passiva contra incêndios. (material) | 0.050 | 7.85 | 0.39 |
| mo054 | h | Oficial de 1ª montador de isolamentos. (mão de obra) | 0.191 | 4.37 | 0.83 |
| % | % | Custos diretos complementares | 2 % | 10.81 | 0.22 |
|  |  | Custos diretos |  |  | 11.03 |
