# Porta interior de aço galvanizado de uma folha, 700x1445 mm de vão e altura de passagem, acabamento lacado em cor a escolher do catálogo RAL

- Propriedade do ficheiro: CYPE INGENIEROS, S.A.
- Formato: FIEBDC-3/2002
- Âmbito geográfico: Brasil
- Moeda: BRL
- Custos indiretos: 3.00 %
- Despesas gerais: 13.00 %
- Lucro: 6.00 %
- IVA: 17.00 %

**LPA010** Un Porta interior de aço galvanizado de uma folha, 700x1445 mm de vão e altura de passagem, acabamento lacado em cor a escolher do catálogo RAL.
Porta interior de uma folha de 38 mm de espessura, 700x1445 mm de vão e altura de passagem, acabamento lacado em cor a escolher do catálogo RAL formada por duas chapas de aço galvanizado de 0,5 mm de espessura dobradas, ensambladas e montadas, com câmara intermediária preenchida com poliuretano, sobre marco de aço galvanizado de 1,5 mm de espessura com ganchos de ancoragem à obra. Elaborada em oficina, com ajuste e fixação em obra. Totalmente montada e testada.
Inclui: Marcação de pontos de fixação e aprumo do marco. Fixação do marco ao paramento. Vedação de juntas perimetrais. Colocação da folha. Colocação de ferragens de fecho e acessórios.
Critério de medição de projeto: Número de unidades previstas, segundo documentação gráfica de Projeto.
Critério de quantitativos de obra: Medir-se-á o número de unidades realmente executadas segundo especificações de Projeto.

| Código | Un | Descrição | Rendimento | Preço | Importância |
|---|---|---|---|---|---|
| mt26ppa010aae | Un | Porta interior de uma folha de 38 mm de espessura, 700x1445 mm de vão e altura de passagem, acabamento lacado em cor a escolher do catálogo RAL formada por duas chapas de aço galvanizado de 0,5 mm de espessura dobradas, ensambladas e montadas, com câmara intermediária preenchida com poliuretano, sobre marco de aço galvanizado de 1,5 mm de espessura com ganchos de ancoragem à obra, inclusive dobradiças soldadas ao marco e rebitadas à folha, fechadura embutida de fecho de um ponto, cilindro de latão com chave, escudos e manivelas de nylon cor preto. (material) | 1.000 | 315.55 | 315.55 |
| mo020 | h | Pedreiro. (mão de obra) | 0.243 | 22.85 | 5.55 |
| mo077 | h | Ajudante de pedreiro. (mão de obra) | 0.243 | 17.94 | 4.36 |
| % | % | Custos diretos complementares | 2 % | 325.46 | 6.51 |
|  |  | Custos diretos |  |  | 331.97 |
