# Porta interior de aço galvanizado de duas folhas, 1440x2045 mm de vão e altura de passagem, acabamento galvanizado, com grelhas de ventilação

- Propriedade do ficheiro: CYPE INGENIEROS, S.A.
- Formato: FIEBDC-3/2002
- Âmbito geográfico: Brasil
- Moeda: BRL
- Custos indiretos: 3.00 %
- Despesas gerais: 13.00 %
- Lucro: 6.00 %
- IVA: 17.00 %

**LPA010** Un Porta interior de aço galvanizado de duas folhas, 1440x2045 mm de vão e altura de passagem, acabamento galvanizado, com grelhas de ventilação.
Porta interior de duas folhas de 38 mm de espessura, 1440x2045 mm de vão e altura de passagem, acabamento galvanizado formada por duas chapas de aço galvanizado de 0,5 mm de espessura com grelhas de ventilação cunhadas na parte superior e inferior, dobradas, ensambladas e montadas, com câmara intermediária preenchida com poliuretano, sobre marco de aço galvanizado de 1,5 mm de espessura com ganchos de ancoragem à obra. Elaborada em oficina, com ajuste e fixação em obra. Totalmente montada e testada.
Inclui: Marcação de pontos de fixação e aprumo do marco. Fixação do marco ao paramento. Vedação de juntas perimetrais. Colocação da folha. Colocação de ferragens de fecho e acessórios.
Critério de medição de projeto: Número de unidades previstas, segundo documentação gráfica de Projeto.
Critério de quantitativos de obra: Medir-se-á o número de unidades realmente executadas segundo especificações de Projeto.

| Código | Un | Descrição | Rendimento | Preço | Importância |
|---|---|---|---|---|---|
| mt26ppa010bnb | Un | Porta interior de duas folhas de 38 mm de espessura, 1440x2045 mm de vão e altura de passagem, acabamento galvanizado formada por duas chapas de aço galvanizado de 0,5 mm de espessura com grelhas de ventilação cunhadas na parte superior e inferior, de 200x250 mm cada uma, dobradas, ensambladas e montadas, com câmara intermediária preenchida com poliuretano, sobre marco de aço galvanizado de 1,5 mm de espessura com ganchos de ancoragem à obra, inclusive dobradiças soldadas ao marco e rebitadas à folha, fechadura embutida de fecho de um ponto, cilindro de latão com chave, escudos e manivelas de nylon cor preto. (material) | 1.000 | 520.69 | 520.69 |
| mo020 | h | Pedreiro. (mão de obra) | 0.364 | 22.85 | 8.32 |
| mo077 | h | Ajudante de pedreiro. (mão de obra) | 0.364 | 17.94 | 6.53 |
| % | % | Custos diretos complementares | 2 % | 535.54 | 10.71 |
|  |  | Custos diretos |  |  | 546.25 |
