# Portão enrolável para garagem, de lâminas de alumínio extrudido, 300x250 cm, painel totalmente cego, acabamento branco, abertura manual

- Propriedade do ficheiro: CYPE INGENIEROS, S.A.
- Formato: FIEBDC-3/2002
- Âmbito geográfico: Brasil
- Custos indiretos: 3.00 %
- Despesas gerais: 13.00 %
- Lucro: 6.00 %
- IVA: 17.00 %

**LPG010** Un Portão enrolável para garagem, de lâminas de alumínio extrudido, 300x250 cm, painel totalmente cego, acabamento branco, abertura manual.
Fornecimento e colocação de portão enrolável para garagem, de lâminas de alumínio extrudido, 300x250 cm, painel totalmente cego, acabamento branco. Abertura manual. Inclusive caixa recolhedora forrada, carretel, molas de torção, roldanas, guias e acessórios, fechadura central com chave de segurança e cremona de acionamento manual. Elaborado em oficina, ajuste e fixação em obra. Totalmente montado e testado.
Inclui: Colocação e fixação dos perfis guia. Introdução do conjunto de lâminas nas guias. Colocação e fixação do eixo aos suportes. Fixação do conjunto de lâminas ao tambor. Montagem do sistema de abertura. Montagem do sistema de acionamento. Correção de falhas e lubrificação de mecanismos e guias.
Critério de medição de projeto: Número de unidades previstas, segundo documentação gráfica de Projeto.
Critério de quantitativos de obra: Medir-se-á o número de unidades realmente executadas segundo especificações de Projeto.

| Código | Un | Descrição | Rendimento | Preço | Importância |
|---|---|---|---|---|---|
| mt26pge010aj | Un | Portão enrolável para garagem, de lâminas de alumínio extrudido, 300x250 cm, painel totalmente cego, acabamento branco. (material) | 1.000 | 1257.17 | 1257.17 |
| mo020 | h | Pedreiro. (mão de obra) | 0.506 | 18.71 | 9.47 |
| mo113 | h | Auxiliar de serviços gerais. (mão de obra) | 0.506 | 12.05 | 6.10 |
| mo018 | h | Serralheiro. (mão de obra) | 1.180 | 17.90 | 21.12 |
| mo059 | h | Ajudante de serralheiro. (mão de obra) | 1.180 | 14.51 | 17.12 |
| % | % | Custos diretos complementares | 2 % | 1310.98 | 26.22 |
|  |  | Custos diretos |  |  | 1337.20 |
