# Porta de entrada de 90x210x3,5 cm

- Propriedade do ficheiro: CYPE INGENIEROS, S.A.
- Formato: FIEBDC-3/2002
- Âmbito geográfico: Brasil
- Custos indiretos: 3.00 %
- Despesas gerais: 13.00 %
- Lucro: 6.00 %
- IVA: 17.00 %

**LPM200** Un Porta de entrada de 90x210x3,5 cm, folha com almofadas numa face, de madeira maciça de imbuia, acabamento em cru para envernizar na obra; marco de madeira maciça de 130x30 mm e guarnição de madeira maciça de 50x10 mm, ambos do mesmo material e acabamento que a folha.
Fornecimento e colocação de porta de entrada na habitação de 90x210x3,5 cm, folha com almofadas numa face, de madeira maciça de imbuia, acabamento em cru para envernizar na obra; marco de madeira maciça de 130x30 mm e guarnição de madeira maciça de 50x10 mm, ambos de imbuia e acabamento acabamento em cru para envernizar na obra. Inclusive ferragens de pendurar, fecho e puxador par sobre espelho retangular de latão preto brilho, série básica, ajuste da folha, fixação das ferragens e ajuste final. Totalmente montada e testada.
Inclui: Colocação, aprumo e nivelamento de marcos. Colocação dos elementos de fixação de marcos. Colocação das ferragens de pendurar. Colocação da folha. Colocação das ferragens de fecho. Colocação de acessórios.
Critério de medição de projeto: Número de unidades previstas, segundo documentação gráfica de Projeto.
Critério de quantitativos de obra: Medir-se-á o número de unidades realmente executadas segundo especificações de Projeto.

| Código | Un | Descrição | Rendimento | Preço | Importância |
|---|---|---|---|---|---|
| mt22aap030tua | Un | Marco de madeira maciça imbuia, para porta de uma folha, de 130x30 mm, acabamento em cru para envernizar na obra, com elementos de fixação. (material) | 1.000 | 2.51 | 2.51 |
| mt22atc020k | m | Guarnição de madeira maciça de imbuia, 50x10 mm, acabamento em cru para envernizar na obra. (material) | 10.600 | 0.49 | 5.19 |
| mt22psc010g | Un | Porta de entrada com almofadas numa face, de madeira maciça de imbuia, acabamento em cru para envernizar na obra, de 90x210x3,5 cm. Segundo ABNT NBR 15930. (material) | 1.000 | 71.60 | 71.60 |
| mt23ial010a | Un | Dobradiça de segurança de 140x70 mm, em latão preto brilho, para porta de entrada na habitação. (material) | 4.000 | 3.78 | 15.12 |
| mt23ppb031 | Un | Parafuso de latão 21/35 mm. (material) | 24.000 | 0.04 | 0.96 |
| mt23ppa010 | Un | Fechadura de embutir, frente, acessórios e parafusos de fixação, para porta de entrada na habitação. (material) | 1.000 | 12.21 | 12.21 |
| mt23hal010a | Un | Jogo de puxador par e espelho retangular no interior, em latão preto brilho, série básica, para porta de entrada na habitação. (material) | 1.000 | 7.10 | 7.10 |
| mt23hal020a | Un | Puxador exterior com espelho em latão preto brilho, série básica, para porta de entrada na habitação. (material) | 1.000 | 5.54 | 5.54 |
| mt23hal100a | Un | Visor óptico grande angular de 14 mm de diâmetro e 35 a 60 mm de comprimento, com tampa incorporada e acabamento em latão preto brilho, série básica, para porta de entrada na habitação. (material) | 1.000 | 0.70 | 0.70 |
| mo017 | h | Carpinteiro. (mão de obra) | 1.690 | 18.49 | 31.25 |
| mo058 | h | Ajudante de carpinteiro. (mão de obra) | 1.690 | 15.11 | 25.54 |
| % | % | Custos diretos complementares | 2 % | 177.72 | 3.55 |
|  |  | Custos diretos |  |  | 181.27 |
