# Painel lateral fixo corta-fogo de aço galvanizado certificado, EI2 30, de uma folha, 800x2050 mm, acabamento galvanizado com tratamento anti-manchas

- Propriedade do ficheiro: CYPE INGENIEROS, S.A.
- Formato: FIEBDC-3/2002
- Âmbito geográfico: Brasil
- Custos indiretos: 3.00 %
- Despesas gerais: 13.00 %
- Lucro: 6.00 %
- IVA: 17.00 %

**LPR015** Un Painel lateral fixo corta-fogo de aço galvanizado certificado, EI2 30, de uma folha, 800x2050 mm, acabamento galvanizado com tratamento anti-manchas.
Fornecimento e colocação de painel lateral fixo corta-fogo certificado, EI2 30, de uma folha de 63 mm de espessura, 800x2050 mm, acabamento galvanizado com tratamento anti-manchas formado por duas chapas de aço galvanizado de 0,8 mm de espessura, dobradas, ensambladas e montadas, com câmara intermediária de lã de rocha de alta densidade e placas de gesso acartonado, sobre marco de aço galvanizado de 1,5 mm de espessura e ganchos de ancoragem à obra. Elaborado em oficina, com ajuste e fixação em obra. Totalmente montado.
Inclui: Marcação de pontos de fixação e aprumo do marco. Fixação do marco ao paramento. Vedação de juntas perimetrais. Colocação do painel fixo.
Critério de medição de projeto: Número de unidades previstas, segundo documentação gráfica de Projeto.
Critério de quantitativos de obra: Medir-se-á o número de unidades realmente executadas segundo especificações de Projeto.

| Código | Un | Descrição | Rendimento | Preço | Importância |
|---|---|---|---|---|---|
| mt26fca010abm | Un | Painel fixo corta-fogo certificado, EI2 30, de uma folha de 63 mm de espessura, largura entre 520 e 800 mm e altura entre 1001 e 2050 mm, acabamento galvanizado com tratamento anti-manchas, formado por duas chapas de aço galvanizado de 0,8 mm de espessura, dobradas, ensambladas e montadas, com câmara intermediária de lã de rocha de alta densidade e placas de gesso acartonado, sobre marco de aço galvanizado de 1,5 mm de espessura e ganchos de ancoragem à obra. (material) | 1.000 | 163.75 | 163.75 |
| mo020 | h | Pedreiro. (mão de obra) | 0.203 | 18.71 | 3.80 |
| mo077 | h | Ajudante de pedreiro. (mão de obra) | 0.203 | 14.77 | 3.00 |
| % | % | Custos diretos complementares | 2 % | 170.55 | 3.41 |
|  |  | Custos diretos |  |  | 173.96 |
