# Persiana de réguas de segurança de alumínio extrudido de 60 mm de altura

- Propriedade do ficheiro: CYPE INGENIEROS, S.A.
- Formato: FIEBDC-3/2002
- Âmbito geográfico: Brasil
- Moeda: BRL
- Custos indiretos: 3.00 %
- Despesas gerais: 13.00 %
- Lucro: 6.00 %
- IVA: 17.00 %

**LSP010** m² Persiana de réguas de segurança de alumínio extrudido de 60 mm de altura, cor a escolher, equipada com eixo, discos, cápsulas e todos os seus acessórios, com acionamento manual através de cardan con manivela.
Persiana de enrolar de réguas de segurança de alumínio extrudido de 60 mm de altura, cor a escolher, equipada com eixo, discos, cápsulas e todos os seus acessórios, com acionamento manual através de cardan con manivela, em caixa de persiana já realizada. Totalmente montada e testada.
Inclui: Introdução da persiana pelos perfis guia em todo o comprimento dos mesmos. Encaixe do eixo do rolo nos suportes dispostos na caixa de persiana. Enrolamento da persiana.
Critério de medição de projeto: Superfície da abertura a fechar, medida segundo documentação gráfica de Projeto.
Critério de quantitativos de obra: Medir-se-á, com as dimensões da abertura, a superfície realmente executada segundo especificações de Projeto.

| Código | Un | Descrição | Rendimento | Preço | Importância |
|---|---|---|---|---|---|
| mt25per020e | m² | Persiana de réguas de segurança de alumínio extrudido, de 60 mm de altura, cor a escolher, equipada com eixo, discos, cápsulas e todos os seus acessórios. (material) | 1.050 | 332.47 | 349.09 |
| mt24per005b | Un | Kit de manivela e cardan, com acessórios e mecanismos para acionamento manual de persiana de enrolar. (material) | 1.000 | 216.02 | 216.02 |
| mo011 | h | Montador. (mão de obra) | 0.141 | 25.85 | 3.64 |
| mo080 | h | Ajudante de montador. (mão de obra) | 0.141 | 20.67 | 2.91 |
| % | % | Custos diretos complementares | 2 % | 571.66 | 11.43 |
|  |  | Custos diretos |  |  | 583.09 |
