# Porta de vidro temperado incolor, de 2090x796 mm e 10 mm de espessura

- Propriedade do ficheiro: CYPE INGENIEROS, S.A.
- Formato: FIEBDC-3/2002
- Âmbito geográfico: Brasil
- Custos indiretos: 3.00 %
- Despesas gerais: 13.00 %
- Lucro: 6.00 %
- IVA: 17.00 %

**LVT020** Un Porta de vidro temperado incolor, de 2090x796 mm e 10 mm de espessura.
Fornecimento e montagem de porta de vidro temperado incolor, de 2090x796 mm e 10 mm de espessura, suspensa através de pernos fixados nos pontos de rotação, superior e inferior. Inclusive ferragens, travão e fechadura de aço inoxidável, com chave e puxador par. Totalmente montada.
Inclui: Marcação dos pontos de rotação, superior e inferior, de modo a coloca-los devidamente aprumados. Fixação do ponto de rotação superior. Colocação e fixação da mola da porta. Introdução do ponto de rotação inferior. Montagem da dobradiça inferior da porta. Colocação da porta sobre o ponto de rotação inferior. Introdução do perno da dobradiça superior. Disposição da contraplaca sobre a porta e aparafusamento de ambos os elementos da dobradiça superior. Regulação da mola e fixação da tampa. Sinalização da folha uma vez colocada. Colocação das fechaduras.
Critério de medição de projeto: Número de unidades previstas, segundo documentação gráfica de Projeto.
Critério de quantitativos de obra: Medir-se-á o número de unidades realmente executadas segundo especificações de Projeto.

| Código | Un | Descrição | Rendimento | Preço | Importância |
|---|---|---|---|---|---|
| mt21vtp010a | Un | Porta de vidro temperado incolor, de 2090x796 mm e 10 mm de espessura. (material) | 1.000 | 37.81 | 37.81 |
| mt21vts010 | Un | Ferragens, peças metálicas, acessórios; pernos alto e baixo; pontos de rotação alto e baixo; tampa, caixa e mecanismo de travão; fechadura com chave e puxador; inclusive pequeno material auxiliar, para portas de vidro temperado. (material) | 1.000 | 149.23 | 149.23 |
| mo055 | h | Vidraceiro. (mão de obra) | 3.841 | 20.21 | 77.63 |
| mo110 | h | Ajudante de vidraceiro. (mão de obra) | 3.841 | 13.48 | 51.78 |
| % | % | Custos diretos complementares | 2 % | 316.45 | 6.33 |
|  |  | Custos diretos |  |  | 322.78 |
