# Isolamento acústico de tubo de queda com painel multicamada, de 73 mm de espessura

- Propriedade do ficheiro: CYPE INGENIEROS, S.A.
- Formato: FIEBDC-3/2002
- Âmbito geográfico: Brasil
- Custos indiretos: 3.00 %
- Despesas gerais: 13.00 %
- Lucro: 6.00 %
- IVA: 17.00 %

**NAA021** m² Isolamento acústico de tubo de queda com painel multicamada, de 73 mm de espessura.
Formação de caixa para isolamento acústico de tubo de queda através de painel multicamada de 73 mm de espessura total, formado por um painel de lã de rocha de 48 mm de espessura revestido em cada uma das suas faces com uma placa de gesso acartonado. Incluindo parte proporcional de cortes e vedação de placas.
Inclui: Formação de caixa de persiana. Vedação das placas.
Critério de medição de projeto: Superfície medida segundo documentação gráfica de Projeto.
Critério de quantitativos de obra: Medir-se-á a superfície realmente executada segundo especificações de Projeto.

| Código | Un | Descrição | Rendimento | Preço | Importância |
|---|---|---|---|---|---|
| mt16lrw070a | m² | Painel multicamada de 73 mm de espessura total, formado por um painel de lã de rocha de 48 mm de espessura revestido em cada uma das suas faces com uma placa de gesso acartonado, para isolamento acústico de tubos de queda. (material) | 1.050 | 43.30 | 45.47 |
| mo053 | h | Oficial de 1ª montador de pré-fabricados interiores. (mão de obra) | 0.090 | 4.37 | 0.39 |
| mo100 | h | Ajudante de montador de pré-fabricados interiores. (mão de obra) | 0.045 | 3.11 | 0.14 |
| % | % | Custos diretos complementares | 2 % | 46.00 | 0.92 |
|  |  | Custos diretos |  |  | 46.92 |
