# Isolamento acústico formado por painel rígido de lã mineral aglomerada com resinas "KNAUF INSULATION"

- Propriedade do ficheiro: CYPE INGENIEROS, S.A.
- Formato: FIEBDC-3/2002
- Âmbito geográfico: Brasil
- Custos indiretos: 3.00 %
- Despesas gerais: 13.00 %
- Lucro: 6.00 %
- IVA: 17.00 %

**NAC020** m² Isolamento acústico formado por painel rígido de lã mineral aglomerada com resinas "KNAUF INSULATION", de 40 mm de espessura, revestido numa das suas faces com um véu mineral preto, colocado no interior das células do silenciador para dutos retangulares.
Fornecimento e colocação de painel rígido de lã mineral aglomerada com resinas "KNAUF INSULATION", de 40 mm de espessura, revestido numa das suas faces com um véu mineral preto, resistência térmica 1,1 m²K/W, condutibilidade térmica 0,035 W/(mK), densidade 50 kg/m³, calor específico 840 J/kgK e fator de resistência à difusão do vapor de água 1; colocado no interior das células do silenciador para dutos retangulares, como isolamento acústico. Incluindo parte proporcional de cortes, adesivo e elementos de fixação no interior do silenciador.
Inclui: Preparação da superfície. Colocação do painel.
Critério de medição de projeto: Superfície medida segundo documentação gráfica de Projeto.
Critério de quantitativos de obra: Medir-se-á a superfície realmente executada segundo especificações de Projeto.

| Código | Un | Descrição | Rendimento | Preço | Importância |
|---|---|---|---|---|---|
| mt16lki120ac | m² | Painel rígido de lã mineral aglomerada com resinas, revestido numa das suas faces com um véu mineral preto, de 40 mm de espessura, condutibilidade térmica 0,035 W/(mK), densidade 50 kg/m³ e Euroclasse A1 de reação ao fogo. (material) | 1.100 | 6.16 | 6.78 |
| mo054 | h | Montador de isolamentos. (mão de obra) | 0.170 | 3.49 | 0.59 |
| mo101 | h | Ajudante de montador de isolamentos. (mão de obra) | 0.170 | 2.49 | 0.42 |
| % | % | Custos diretos complementares | 2 % | 7.79 | 0.16 |
|  |  | Custos diretos |  |  | 7.95 |
