# Isolamento térmico em paredes exteriores duplas de alvenaria

- Propriedade do ficheiro: CYPE INGENIEROS, S.A.
- Formato: FIEBDC-3/2002
- Âmbito geográfico: Brasil
- Moeda: BRL
- Custos indiretos: 3.00 %
- Despesas gerais: 13.00 %
- Lucro: 6.00 %
- IVA: 17.00 %

**NAE010** m² Isolamento térmico em paredes exteriores duplas de alvenaria, preenchendo o interior da caixa de ar de 60 mm de espessura média, por injeção, desde o interior, de espuma de poliuretano de baixa densidade, de 12 a 18 kg/m³ e condutibilidade térmica 0,038 W/(mK).
Isolamento térmico em paredes exteriores duplas de alvenaria, preenchendo o interior da caixa de ar de 60 mm de espessura média, por injeção, desde o interior, de espuma de poliuretano de baixa densidade, de 12 a 18 kg/m³ e condutibilidade térmica 0,038 W/(mK).
Inclui: Realização de furos no paramento. Proteção dos elementos da envolvente que possam ser afetados durante os trabalhos de injeção. Injeção do isolamento. Tapamento dos furos. Limpeza final.
Critério de medição de projeto: Superfície medida segundo documentação gráfica de Projeto.
Critério de quantitativos de obra: Medir-se-á a superfície realmente executada segundo especificações de Projeto.

| Código | Un | Descrição | Rendimento | Preço | Importância |
|---|---|---|---|---|---|
| mt16pop020c | m² | Espuma de poliuretano injetada "in loco", densidade de 12 a 18 kg/m³ e condutibilidade térmica 0,038 W/(mK); para o enchimento de caixa de ar de 60 mm de espessura média, em paredes exteriores duplas de alvenaria. (material) | 1.000 | 14.93 | 14.93 |
| mt09moe080a | kg | Argamassa de cimento, cor cinza, composto de cimento, inertes selecionados e aditivos, resistência à compressão de 3 a 7,5 N/mm², absorção de água por capilaridade menor de 0,2 kg/m² min½. (material) | 0.600 | 0.45 | 0.27 |
| mq08mpa040 | h | Maquinaria para injeção de isolamento em caixas de ar. (equipamento) | 0.080 | 33.79 | 2.70 |
| mo030 | h | Aplicador de produtos isolantes. (mão de obra) | 0.115 | 23.85 | 2.74 |
| mo068 | h | Ajudante de aplicador de produtos isolantes. (mão de obra) | 0.115 | 20.48 | 2.36 |
| % | % | Custos diretos complementares | 2 % | 23.00 | 0.46 |
|  |  | Custos diretos |  |  | 23.46 |
