# Pastilha anti-vibração de borracha com orifício central, de 100x100x60 mm e 1500 kg de carga máxima

- Propriedade do ficheiro: CYPE INGENIEROS, S.A.
- Formato: FIEBDC-3/2002
- Âmbito geográfico: Brasil
- Custos indiretos: 3.00 %
- Despesas gerais: 13.00 %
- Lucro: 6.00 %
- IVA: 17.00 %

**NAI010** Un Pastilha anti-vibração de borracha com orifício central, de 100x100x60 mm e 1500 kg de carga máxima.
Fornecimento e colocação de pastilha anti-vibração de borracha com orifício central de 40 mm de diâmetro, de 100x100x60 mm e 1500 kg de carga máxima. Totalmente montada.
Inclui: Marcação. Colocação da pastilha anti-vibração.
Critério de medição de projeto: Número de unidades previstas, segundo documentação gráfica de Projeto.
Critério de quantitativos de obra: Medir-se-á o número de unidades realmente executadas segundo especificações de Projeto.

| Código | Un | Descrição | Rendimento | Preço | Importância |
|---|---|---|---|---|---|
| mt42www090P | Un | Pastilha anti-vibração de borracha com orifício central de 40 mm de diâmetro, de 100x100x60 mm e 1500 kg de carga máxima. (material) | 1.000 | 6.09 | 6.09 |
| mo054 | h | Montador de isolamentos. (mão de obra) | 0.113 | 3.49 | 0.39 |
| mo101 | h | Ajudante de montador de isolamentos. (mão de obra) | 0.113 | 2.49 | 0.28 |
| % | % | Custos diretos complementares | 2 % | 6.76 | 0.14 |
|  |  | Custos diretos |  |  | 6.90 |
