# Isolamento termorreflector pelo exterior de coberturas não acessíveis com superfície suporte de concreto ou argamassa (não incluída neste preço)

- Propriedade do ficheiro: CYPE INGENIEROS, S.A.
- Formato: FIEBDC-3/2002
- Âmbito geográfico: Brasil
- Moeda: BRL
- Custos indiretos: 3.00 %
- Despesas gerais: 13.00 %
- Lucro: 6.00 %
- IVA: 17.00 %

**NAQ205** m² Isolamento termorreflector pelo exterior de coberturas não acessíveis com superfície suporte de concreto ou argamassa (não incluída neste preço), realizado através de revestimento elástico à base de copolímeros acrílicos em emulsão aquosa, Revsun Tec Plus "REVETÓN", cor branco, com um rendimento de 1,4 l/m², reforço em pontos singulares com geotêxtil não tecido de fibras de vidro, Texnón 300 "REVETÓN", sobre primer de resinas sintéticas, "REVETÓN".
Execução de isolamento termorreflector pelo exterior de coberturas não acessíveis, realizado através da aplicação de duas demãos de revestimento elástico à base de copolímeros acrílicos em emulsão aquosa, Revsun Tec Plus "REVETÓN", cor branco, com um rendimento de 1,4 l/m². Incluindo parte proporcional de limpeza e preparação da superfície suporte de concreto ou argamassa com a aplicação de uma demão de primer de resinas sintéticas, "REVETÓN", incolor e resolução de pontos singulares através de geotêxtil não tecido de fibras de vidro, Texnón 300 "REVETÓN", de 300 g/m² de massa superficial.
Inclui: Limpeza e preparação da superfície na qual se aplicará o isolamento termorreflector. Aplicação de primer. Tratamento dos pontos singulares. Aplicação do revestimento.
Critério de medição de projeto: Superfície medida em projeção horizontal, segundo documentação gráfica de Projeto, desde as faces interiores dos parapeitos ou muretes perimetrais que a limitam.
Critério de quantitativos de obra: Medir-se-á, em projeção horizontal, a superfície realmente executada segundo especificações de Projeto, desde as faces interiores dos parapeitos ou muretes perimetrais que a limitam.

| Código | Un | Descrição | Rendimento | Preço | Importância |
|---|---|---|---|---|---|
| mt15rer010b | l | Primer de resinas sintéticas, "REVETÓN", incolor. (material) | 0.200 | 54.22 | 10.84 |
| mt15rer502b | m² | Geotêxtil não tecido de fibras de vidro, Texnón 300 "REVETÓN", de 300 g/m² de massa superficial. (material) | 0.100 | 12.98 | 1.30 |
| mt15rer700a | l | Revestimento elástico à base de copolímeros acrílicos em emulsão aquosa, Revsun Tec Plus "REVETÓN", cor branco, com um índice de reflexão solar de 70% e 0,91 de emitância. (material) | 1.400 | 42.13 | 58.98 |
| mo030 | h | Aplicador de produtos isolantes. (mão de obra) | 0.328 | 22.85 | 7.49 |
| mo068 | h | Ajudante de aplicador de produtos isolantes. (mão de obra) | 0.328 | 17.94 | 5.88 |
| % | % | Custos diretos complementares | 2 % | 84.49 | 1.69 |
|  |  | Custos diretos |  |  | 86.18 |
