# Painel acústico autoportante de lã mineral, retangular de 1200x600x40 mm, cor Blanco, suspenso do teto através de correntes (não incluídas neste preço)

- Propriedade do ficheiro: CYPE INGENIEROS, S.A.
- Formato: FIEBDC-3/2002
- Âmbito geográfico: Brasil
- Custos indiretos: 3.00 %
- Despesas gerais: 13.00 %
- Lucro: 6.00 %
- IVA: 17.00 %

**NAT100** Un Painel acústico autoportante de lã mineral, retangular de 1200x600x40 mm, cor Blanco, suspenso do teto através de correntes (não incluídas neste preço).
Fornecimento e montagem de painel acústico autoportante de lã mineral, de 1200x600x40 mm, revestido nas duas faces com um véu mineral de cor Blanco, acabamento com um marco metálico lacado a cor branca, suspenso do teto através de correntes (não incluídas neste preço).
Inclui: Colocação do isolamento.
Critério de medição de projeto: Número de unidades previstas, segundo documentação gráfica de Projeto.
Critério de quantitativos de obra: Medir-se-á o número de unidades realmente executadas segundo especificações de Projeto.

| Código | Un | Descrição | Rendimento | Preço | Importância |
|---|---|---|---|---|---|
| mt12par130dcbI | Un | Painel acústico autoportante de lã mineral, de 1200x600x40 mm, revestido nas duas faces com um véu mineral de cor Blanco, acabamento com um marco metálico lacado a cor branca. (material) | 1.000 | 47.15 | 47.15 |
| mo054 | h | Montador de isolamentos. (mão de obra) | 0.339 | 3.49 | 1.18 |
| mo101 | h | Ajudante de montador de isolamentos. (mão de obra) | 0.057 | 2.49 | 0.14 |
| % | % | Custos diretos complementares | 2 % | 48.47 | 0.97 |
|  |  | Custos diretos |  |  | 49.44 |
