# Drenagem sob radier

- Propriedade do ficheiro: CYPE INGENIEROS, S.A.
- Formato: FIEBDC-3/2002
- Âmbito geográfico: Brasil
- Moeda: BRL
- Custos indiretos: 3.00 %
- Despesas gerais: 13.00 %
- Lucro: 6.00 %
- IVA: 17.00 %

**NIC040** m² Drenagem sob radier, com lâmina drenante nodular de polietileno de alta densidade (PEAD/HDPE), com nódulos de 8 mm de altura, com geotêxtil de polipropileno incorporado, resistência à compressão 150 kN/m² segundo ISO 604, capacidade de drenagem 5 l/(s·m) e massa nominal 0,7 kg/m², colocada com sobreposições na base do radier, sobre o terreno; preparada para receber diretamente o concreto do radier.
Drenagem sob radier, com lâmina drenante nodular de polietileno de alta densidade (PEAD/HDPE), com nódulos de 8 mm de altura, com geotêxtil de polipropileno incorporado, resistência à compressão 150 kN/m² segundo ISO 604, capacidade de drenagem 5 l/(s·m) e massa nominal 0,7 kg/m², colocada com sobreposições na base do radier, sobre o terreno; preparada para receber diretamente o concreto do radier.
Inclui: Limpeza e preparação da superfície na qual se irá aplicar a lâmina drenante. Colocação da camada drenante. Tratamento dos elementos singulares (ângulos, arestas, etc.).
Critério de medição de projeto: Superfície medida segundo documentação gráfica de Projeto.
Critério de quantitativos de obra: Medir-se-á a superfície realmente executada segundo especificações de Projeto, incluindo as entregas e as sobreposições.

| Código | Un | Descrição | Rendimento | Preço | Importância |
|---|---|---|---|---|---|
| mt14gdo010b | m² | Lâmina drenante nodular de polietileno de alta densidade (PEAD/HDPE), com nódulos de 8 mm de altura, com geotêxtil de polipropileno incorporado, resistência à compressão 150 kN/m² segundo ISO 604, capacidade de drenagem 5 l/(s·m) e massa nominal 0,7 kg/m². (material) | 1.100 | 10.99 | 12.09 |
| mo029 | h | Aplicador de lâminas impermeabilizantes. (mão de obra) | 0.060 | 22.85 | 1.37 |
| mo067 | h | Ajudante de aplicador de lâminas impermeabilizantes. (mão de obra) | 0.060 | 17.94 | 1.08 |
| % | % | Custos diretos complementares | 2 % | 14.54 | 0.29 |
|  |  | Custos diretos |  |  | 14.83 |
