# Impermeabilização de cornijas

- Propriedade do ficheiro: CYPE INGENIEROS, S.A.
- Formato: FIEBDC-3/2002
- Âmbito geográfico: Brasil
- Moeda: BRL
- Custos indiretos: 3.00 %
- Despesas gerais: 13.00 %
- Lucro: 6.00 %
- IVA: 17.00 %

**NIF025** m² Impermeabilização de cornijas, realizada através do sistema aparente MasterSeal Roof 2164 "BASF", composta por: membrana elástica impermeabilizante, monocomponente à base de poliuretano, MasterSeal M 640 "BASF", aplicada com trincha, rolo ou pistola; e camada de acabamento com revestimento elástico monocomponente à base de poliuretano alifático, MasterSeal TC 640 "BASF", aplicada com trincha, rolo ou pistola; prévia aplicação de primer com MasterSeal P 640 "BASF", aplicado com trincha, rolo ou pistola, sobre superfície suporte cimentícia (não incluída neste preço).
Formação de impermeabilização de cornijas, realizada através do sistema aparente MasterSeal Roof 2164 "BASF", composta por: membrana elástica impermeabilizante, monocomponente à base de poliuretano, MasterSeal M 640 "BASF", cor cinza, aplicada com trincha, rolo ou pistola; e camada de acabamento com revestimento elástico monocomponente à base de poliuretano alifático, MasterSeal TC 640 "BASF", cor cinza, aplicada com trincha, rolo ou pistola. Incluindo parte proporcional de limpeza e preparação da superfície suporte cimentícia, aplicação de primer monocomponente à base de poliuretano e dissolventes, MasterSeal P 640 "BASF", com trincha, rolo ou pistola; e resolução de pontos singulares.
Inclui: Limpeza e preparação da superfície suporte. Aplicação de primer. Formação da membrana. Tratamento dos pontos singulares. Aplicação da camada de acabamento.
Critério de medição de projeto: Superfície medida em projeção horizontal, segundo documentação gráfica de Projeto, desde as faces interiores dos parapeitos ou muretes perimetrais que a limitam.
Critério de quantitativos de obra: Medir-se-á, em projeção horizontal, a superfície realmente executada segundo especificações de Projeto, desde as faces interiores dos parapeitos ou muretes perimetrais que a limitam.

| Código | Un | Descrição | Rendimento | Preço | Importância |
|---|---|---|---|---|---|
| mt15bas300a | kg | Primer monocomponente à base de poliuretano e dissolventes, MasterSeal P 640 "BASF", com resistência ao gelo. (material) | 0.250 | 52.93 | 13.23 |
| mt15bas310a | kg | Membrana elástica impermeabilizante, monocomponente à base de poliuretano, MasterSeal M 640 "BASF", cor cinza, permeável ao vapor de água e impermeável à água e ao dióxido de carbono. (material) | 1.500 | 28.22 | 42.33 |
| mt15bas320a | kg | Revestimento elástico monocomponente à base de poliuretano alifático, MasterSeal TC 640 "BASF", cor cinza, com resistência aos raios UV e ao gelo. (material) | 0.100 | 78.17 | 7.82 |
| mo032 | h | Aplicador de produtos impermeabilizantes. (mão de obra) | 0.255 | 22.85 | 5.83 |
| mo070 | h | Ajudante de aplicador de produtos impermeabilizantes. (mão de obra) | 0.255 | 17.94 | 4.57 |
| % | % | Custos diretos complementares | 2 % | 73.78 | 1.48 |
|  |  | Custos diretos |  |  | 75.26 |
