# Selagem exterior de junta perimetral de 15 mm de largura

- Propriedade do ficheiro: CYPE INGENIEROS, S.A.
- Formato: FIEBDC-3/2002
- Âmbito geográfico: Brasil
- Moeda: BRL
- Custos indiretos: 3.00 %
- Despesas gerais: 13.00 %
- Lucro: 6.00 %
- IVA: 17.00 %

**NIJ130** Un Selagem exterior de junta perimetral de 15 mm de largura, entre tubo passa-muros de PVC de 90 mm de diâmetro e duto de instalações colocada no seu interior, com pasta vedante monocomponente de poliuretano, dureza Shore A aproximada de 25 e alongamento em ruptura > 500%, aplicada com pistola sobre fundo de junta de 20 mm de diâmetro.
Selagem exterior de junta perimetral de 15 mm de largura, entre tubo passa-muros de PVC de 90 mm de diâmetro e duto de instalações colocada no seu interior, com pasta vedante monocomponente de poliuretano, dureza Shore A aproximada de 25 e alongamento em ruptura > 500%, aplicada com pistola sobre fundo de junta de 20 mm de diâmetro, colocado a uma profundidade de pelo menos 2 cm da borda exterior do tubo passa-muros que terá sido fixado previamente, com argamassa de cimento hidrófuga, no interior de uma abertura executada na parede de fachada até 40 cm de espessura e posterior injeção de espuma de poliuretano pelo interior contra o fundo da junta.
Inclui: Marcação. Perfuração da parede. Fixação do tubo passa-muros. Colocação do duto no interior do tubo passa-muros. Enchimento do fundo de junta. Injeção da espuma de poliuretano. Aplicação da massa. Arremates do revestimento exterior da parede no encontro com o tubo passa-muros.
Critério de medição de projeto: Número de unidades previstas, segundo documentação gráfica de Projeto.
Critério de quantitativos de obra: Medir-se-á o número de unidades realmente executadas segundo especificações de Projeto.

| Código | Un | Descrição | Rendimento | Preço | Importância |
|---|---|---|---|---|---|
| mt15bas010d | m | Cordão de polietileno expandido de células fechadas, de seção circular de 20 mm de diâmetro, para o enchimento de fundo de junta. (material) | 0.283 | 0.63 | 0.18 |
| mt15bas030a | Un | Cartucho de massa elastomérica monocomponente à base de poliuretano, de cor branca, de 600 ml, tipo F-25 HM segundo ISO 11600, de alta aderência e de endurecimento rápido, com elevadas propriedades elásticas, resistência à intempérie, ao envelhecimento e aos raios UV, apta para estar em contato com agua potável, dureza Shore A aproximada de 35 e alongamento em ruptura > 600%, segundo ISO 11600. (material) | 0.071 | 24.36 | 1.73 |
| mt36tvg010ea | m | Tubo de PVC, de 90 mm de diâmetro e 1,2 mm de espessura. (material) | 0.500 | 5.42 | 2.71 |
| mt08aaa010a | m³ | Água. (material) | 0.006 | 3.46 | 0.02 |
| mt09mif010ka | t | Argamassa industrializada para alvenaria, de cimento, cor cinza, com aditivo hidrófugo, resistência à compressão 10 N/mm², fornecida em sacos. (material) | 0.006 | 89.18 | 0.54 |
| mt13blw110b | Un | Aerossol de 750 cm³ de espuma de poliuretano, de 22,5 kg/m³ de densidade, 140% de expansão, 18 N/cm² de resistência à tração e 20 N/cm² de resistência à flexão, condutibilidade térmica 0,04 W/(mK), estável de -40°C a 100°C; para aplicar com cânula. (material) | 0.320 | 19.97 | 6.39 |
| mo020 | h | Pedreiro. (mão de obra) | 0.121 | 22.85 | 2.76 |
| mo112 | h | Servente de pedreiro. (mão de obra) | 0.121 | 19.52 | 2.36 |
| % | % | Custos diretos complementares | 2 % | 16.69 | 0.33 |
|  |  | Custos diretos |  |  | 17.02 |
