# Cobertura inclinada de placas asfálticas 10 ondas de perfil ondulado e cor preto, fixadas mecanicamente, com um caimento maior que 10%

- Propriedade do ficheiro: CYPE INGENIEROS, S.A.
- Formato: FIEBDC-3/2002
- Âmbito geográfico: Brasil
- Custos indiretos: 3.00 %
- Despesas gerais: 13.00 %
- Lucro: 6.00 %
- IVA: 17.00 %

**QTF030** m² Cobertura inclinada de placas asfálticas 10 ondas de perfil ondulado e cor preto, fixadas mecanicamente, com um caimento maior que 10%.
Fornecimento e montagem do cobrimento de vertentes de coberturas inclinadas, com um caimento maior que 10%, com placas asfálticas 10 ondas de perfil ondulado e cor preto, à base de fibras minerais e vegetais saturadas com uma emulsão betuminosa a altas temperaturas, fixadas mecanicamente a qualquer tipo de terça estrutural (não incluída neste preço). Incluindo parte proporcional de sobreposições, elementos de fixação, acessórios, juntas, arremates perimetrais e outras peças de arremate para o tratamento de pontos singulares.
Inclui: Marcação das placas por vertente. Corte, preparação e colocação das placas. Execução de juntas e perímetro. Fixação mecânica das placas. Tratamento do pontos singulares com peças de arremate.
Critério de medição de projeto: Superfície medida em verdadeira magnitude, segundo documentação gráfica de Projeto.
Critério de quantitativos de obra: Medir-se-á, em verdadeira magnitude, a superfície realmente executada segundo especificações de Projeto.

| Código | Un | Descrição | Rendimento | Preço | Importância |
|---|---|---|---|---|---|
| mt13lpo010ca | m² | Placa asfáltica 10 ondas de perfil ondulado e cor preto, à base de fibras minerais e vegetais saturadas com uma emulsão betuminosa a altas temperaturas. (material) | 1.200 | 3.02 | 3.62 |
| mt13lpo040a | m | Peça de cumeeira, cor preto, para coberturas de placas. (material) | 0.100 | 4.15 | 0.42 |
| mt13lpo020a | m | Peça de arremate perimetral para coberturas de placas. (material) | 0.100 | 3.48 | 0.35 |
| mt13lpo070a | Un | Arejador de 86x47 cm, para coberturas de placas. (material) | 0.020 | 53.68 | 1.07 |
| mt13blw120 | Un | Parafuso auto-perfurante para fixação de placas. (material) | 2.000 | 0.30 | 0.60 |
| mo051 | h | Montador de painéis metálicos. (mão de obra) | 0.101 | 25.14 | 2.54 |
| mo098 | h | Ajudante de montador de painéis metálicos. (mão de obra) | 0.101 | 17.24 | 1.74 |
| % | % | Custos diretos complementares | 2 % | 10.34 | 0.21 |
|  |  | Custos diretos |  |  | 10.55 |
