# Cobertura inclinada com um caimento médio de 60%

- Propriedade do ficheiro: CYPE INGENIEROS, S.A.
- Formato: FIEBDC-3/2002
- Âmbito geográfico: Brasil
- Custos indiretos: 3.00 %
- Despesas gerais: 13.00 %
- Lucro: 6.00 %
- IVA: 17.00 %

**QTP010** m² Cobertura inclinada com um caimento médio de 60%, composta de: formação de caimentos: painel cerâmico furado com ligação macho-fêmea, para revestir, 50x20x3 cm sobre muretes de 100 cm de altura média; impermeabilização monocamada colada: camada de betume modificado com elastômero SBS, de 2,5 mm de espessura, com armadura de feltro de poliéster não tecido de 160 g/m²; cobrimento: ardósia para executar um telhado em peças retangulares, sobre ripas de madeira.
Formação de cobertura inclinada com um caimento médio de 60%, composta dos seguintes elementos: FORMAÇÃO DE PENDENTES: painel cerâmico furado com ligação macho-fêmea, para revestir, 50x20x3 cm, apoiada sobre muretes de bloco cerâmico furado, assentes com argamassa de cimento, confeccionada em obra, dosificação 1:6 com mestra superior da mesma argamassa, com uma altura média de 100 cm, travados transversalmente cada 2 m aproximadamente, tudo sobre laje de concreto (não incluída neste preço); IMPERMEABILIZAÇÃO: tipo monocamada colada, formada por camada de betume modificado com elastômero SBS, de 2,5 mm de espessura, com armadura de feltro de poliéster não tecido de 160 g/m², de superfície não protegida, totalmente aderida ao suporte com maçarico prévia aplicação de primer com emulsão asfáltica aniônica com cargas; COBRIMENTO: ardósia para executar um telhado em peças retangulares, 32x22 cm, de segunda qualidade, espessura 3 a 4 mm, colocada formando três espessuras (cobertura terciada), e fixada sobre ripas de madeira de pinho de 42x27 mm de seção, dispostas em fiadas paralelas ao beiral. Inclusive parte proporcional de cumeeiras e espigões, arremates de chapa galvanizada de 25 cm de desenvolvimento, peças de ventilação de cobertura, pingadeiras e peças especiais para formação de cumeeiras e espigões com forros metálicos e acabamentos de ardósia, beirais, e bordas livres.
Inclui: Limpeza da superfície superior da laje. Marcação de espigões, água furtada, encontros e juntas. Formação de paredes perimetrais com peças cerâmicas. Formação de muretes. Aplicação de mestras no arremate dos muretes para receber o painel. Colocação das cintas de papel na largura de apoio do painel sobre os muretes. Colocação das peças cerâmicas que formam o painel. Limpeza e preparação do suporte. Aplicação de primer. Colocação da impermeabilização. Localização e fixação do ripado em intervalos regulares. Fixação das peças de ardósia. Execução de arremates.
Critério de medição de projeto: Superfície da vertente medida em verdadeira magnitude, segundo documentação gráfica de Projeto, sem ter em conta a sobreposição correspondente das peças de ardósia. Incluindo formação de cumeeiras, espigões, beirais e bordas livres. Não se inclui formação de água furtada, beirais decorativos nem encontros de vertentes com paramentos verticais, chaminés, janelas ou dutos de ventilação.
Critério de quantitativos de obra: Medir-se-á, em verdadeira magnitude, a superfície realmente executada segundo especificações de Projeto, sem ter em conta a sobreposição correspondente das peças de ardósia. Incluindo formação de cumeeiras, espigões, beirais e bordas livres. Não se inclui formação de água furtada, beirais decorativos nem encontros de vertentes com paramentos verticais, chaminés, janelas ou dutos de ventilação.

| Código | Un | Descrição | Rendimento | Preço | Importância |
|---|---|---|---|---|---|
| mt04lpt010c | Un | Bloco cerâmico furado duplo, para revestir, 30x20x9 cm. (material) | 35.929 | 0.07 | 2.52 |
| mt08aaa010a | m³ | Água. (material) | 0.006 | 0.82 | 0.00 |
| mt01arg005a | t | Areia de pedreira, para argamassa preparada em obra. (material) | 0.041 | 11.20 | 0.46 |
| mt08cem002 | kg | Cimento cinza em sacos. (material) | 6.250 | 0.14 | 0.88 |
| mt04lcg020a | Un | Painel cerâmico furado com ligação macho-fêmea, para revestir, 50x20x3 cm. (material) | 10.900 | 0.20 | 2.18 |
| mt14iea020c | kg | Emulsão asfáltica aniônica com cargas. (material) | 0.300 | 1.63 | 0.49 |
| mt14lba010c | m² | Camada de betume modificado com elastômero SBS, de 2,5 mm de espessura, massa nominal 3 kg/m², com armadura de feltro de poliéster não tecido de 160 g/m², de superfície não protegida. (material) | 1.100 | 4.95 | 5.45 |
| mt13blw010d | m | Ripa de madeira de pinho da região tratado ou pinho vermelho, 42x27 mm, qualidade VI. (material) | 6.810 | 0.31 | 2.11 |
| mt13eag023 | Un | Prego de aço para fixação de ripa de madeira a suporte de concreto ou argamassa. (material) | 10.620 | 0.05 | 0.53 |
| mt13piz100d | m² | Ardósia para executar um telhado em peças retangulares, 32x22 cm, de segunda qualidade, espessura 3 a 4 mm. (material) | 1.090 | 5.18 | 5.65 |
| mt13piz050 | kg | Elementos de sujeição de aço inoxidável (pregos, ganchos, etc.). (material) | 0.460 | 2.27 | 1.04 |
| mt13piz051 | Un | Peça de ventilação de chapa galvanizada. (material) | 0.050 | 4.18 | 0.21 |
| mt13piz053b | m² | Lâmina de zinco natural de 0,65 mm de espessura, em bobina. (material) | 0.192 | 7.83 | 1.50 |
| mq06hor010 | h | Betoneira. (equipamento) | 0.033 | 0.91 | 0.03 |
| mo020 | h | Pedreiro. (mão de obra) | 0.934 | 18.71 | 17.48 |
| mo077 | h | Ajudante de pedreiro. (mão de obra) | 1.159 | 14.77 | 17.12 |
| mo029 | h | Aplicador de lâminas impermeabilizantes. (mão de obra) | 0.348 | 18.71 | 6.51 |
| mo067 | h | Ajudante de aplicador de lâminas impermeabilizantes. (mão de obra) | 0.348 | 14.77 | 5.14 |
| mo036 | h | Colocador de ardósia. (mão de obra) | 0.485 | 18.71 | 9.07 |
| mo074 | h | Ajudante de colocador de ardósia. (mão de obra) | 0.485 | 14.77 | 7.16 |
| % | % | Custos diretos complementares | 2 % | 85.53 | 1.71 |
|  |  | Custos diretos |  |  | 87.24 |
