# Cobertura inclinada de telhas cerâmicas

- Propriedade do ficheiro: CYPE INGENIEROS, S.A.
- Formato: FIEBDC-3/2002
- Âmbito geográfico: Brasil
- Custos indiretos: 3.00 %
- Despesas gerais: 13.00 %
- Lucro: 6.00 %
- IVA: 17.00 %

**QTT020** m² Cobertura inclinada de telhas cerâmicas, sobre espaço não habitável, com um caimento médio de 30%, composta de: formação de caimentos: painel cerâmico furado com ligação macho-fêmea, para revestir, 50x20x3 cm, sobre muretes de 100 cm de altura média; impermeabilização: placa sob telha, cobrimento: telha cerâmica canudo, 40x19x16 cm, cor vermelho, assente com argamassa de cimento, confeccionada em obra, dosificação 1:8.
Formação de cobertura inclinada de telhas cerâmicas, sobre espaço não habitável, com um caimento médio de 30%, composta de: FORMAÇÃO DE PENDENTES: painel cerâmico furado com ligação macho-fêmea, para revestir, 50x20x3 cm, apoiado sobre muretes de bloco cerâmico furado, assentes com argamassa de cimento M-5, com uma altura média de 100 cm, travamento transversal cada 2 m aproximadamente, tudo sobre laje de concreto (não incluída neste preço); IMPERMEABILIZAÇÃO: placa sob telha, fixada com parafusos ao suporte; COBRIMENTO: telha cerâmica canudo, 40x19x16 cm, cor vermelho, assente com argamassa de cimento, confeccionada em obra, dosificação 1:8. Incluindo parte proporcional de telhas de ventilação.
Inclui: Limpeza da superfície superior da laje. Formação de paredes perimetrais com peças cerâmicas. Formação de muretes. Aplicação de mestras no arremate dos muretes para receber o painel. Colocação das cintas de papel na largura de apoio do painel sobre os muretes. Colocação das peças cerâmicas que formam o painel. Colocação da placa sob telha. Colocação das telhas assentes com argamassa.
Critério de medição de projeto: Superfície da vertente medida em verdadeira magnitude, segundo documentação gráfica de Projeto.
Critério de quantitativos de obra: Medir-se-á, em verdadeira magnitude, a superfície realmente executada segundo especificações de Projeto.

| Código | Un | Descrição | Rendimento | Preço | Importância |
|---|---|---|---|---|---|
| mt04lpt010c | Un | Bloco cerâmico furado duplo, para revestir, 30x20x9 cm. (material) | 20.070 | 0.07 | 1.40 |
| mt08aaa010a | m³ | Água. (material) | 0.006 | 0.82 | 0.00 |
| mt01arg005a | t | Areia de pedreira, para argamassa preparada em obra. (material) | 0.041 | 11.20 | 0.46 |
| mt08cem002 | kg | Cimento cinza em sacos. (material) | 6.250 | 0.14 | 0.88 |
| mt04lcg020a | Un | Painel cerâmico furado com ligação macho-fêmea, para revestir, 50x20x3 cm. (material) | 10.000 | 0.20 | 2.00 |
| mt13lpo010dh | m² | Placa asfáltica 15 ondas de perfil ondulado e cor vermelho tricamada, à base de fibras minerais e vegetais saturadas com uma emulsão betuminosa a altas temperaturas. (material) | 1.250 | 3.21 | 4.01 |
| mt13lpo035a | Un | Prego, para fixação de placa sob telha. (material) | 3.000 | 0.06 | 0.18 |
| mt08aaa010a | m³ | Água. | 0.006 | 0.82 | 0.00 |
| mt01arg005a | t | Areia de pedreira, para argamassa preparada em obra. | 0.052 | 11.20 | 0.58 |
| mt08cem002 | kg | Cimento cinza em sacos. | 6.000 | 0.14 | 0.84 |
| mt13tac010a | Un | Telha cerâmica canudo, 40x19x16 cm, cor vermelho. (material) | 32.100 | 0.17 | 5.46 |
| mq06hor010 | h | Betoneira. (equipamento) | 0.044 | 0.91 | 0.04 |
| mo011 | h | Montador. (mão de obra) | 1.678 | 21.19 | 35.56 |
| mo080 | h | Ajudante de montador. (mão de obra) | 2.173 | 14.77 | 32.10 |
| % | % | Custos diretos complementares | 2 % | 83.51 | 1.67 |
|  |  | Custos diretos |  |  | 85.18 |
