# Revestimento de escada reta de dois tramos com descanso com 17 degraus de 100 cm de largura

- Propriedade do ficheiro: CYPE INGENIEROS, S.A.
- Formato: FIEBDC-3/2002
- Âmbito geográfico: Brasil
- Moeda: BRL
- Custos indiretos: 3.00 %
- Despesas gerais: 13.00 %
- Lucro: 6.00 %
- IVA: 17.00 %

**REG020** Un Revestimento de escada reta de dois tramos com descanso com 17 degraus de 100 cm de largura, através de colocação de peças de grés porcelânico de grande formato reforçado com fibra de vidro, Lámina Porcelánica Reforzada Techlam® "LEVANTINA", de 3000x1000 mm e 3 mm de espessura, série Basic, modelo Antracita, acabamento anti-deslizante, assentes com cimento cola melhorado, C2 sem nenhuma característica adicional, cor cinza, e rejuntamento com argamassa de rejuntamento cimentosa com resistência elevada à abrasão e absorção de água reduzida, CG2, para junta mínima (entre 1,5 e 3 mm), com a mesma tonalidade das peças.
Fornecimento e colocação de revestimento de escada reta de dois tramos com descanso com 17 degraus de 100 cm de largura, com peças de grés porcelânico de grande formato reforçado com fibra de vidro, Lámina Porcelánica Reforzada Techlam® "LEVANTINA", de 3000x1000 mm e 3 mm de espessura, série Basic, modelo Antracita, acabamento anti-deslizante, assentes com cimento cola melhorado, C2 sem nenhuma característica adicional, cor cinza, e rejuntamento com argamassa de rejuntamento cimentosa com resistência elevada à abrasão e absorção de água reduzida, CG2, para junta mínima (entre 1,5 e 3 mm), com a mesma tonalidade das peças. Incluindo limpeza, verificação da superfície suporte, marcações, cortes, cruzetas de PVC, revestimento de patamares e arremate de degraus com perfil metálico.
Inclui: Marcação e traçado de pisos e espelhos. Corte das peças e formação de encaixes em esquinas e cantos. Humidificação dos degraus. Colocação com argamassa do revestimento do espelho e do piso do primeiro degrau. Colocação de cordéis. Colocação de cruzetas. Colocação, em sentido ascendente, de espelhos e pisos. Verificação da sua planicidade e correta posição. Colocação do arremate do degrau. Rejuntamento. Limpeza do tramo.
Critério de medição de projeto: Número de unidades previstas, segundo documentação gráfica de Projeto.
Critério de quantitativos de obra: Medir-se-á o número de unidades realmente executadas segundo especificações de Projeto.

| Código | Un | Descrição | Rendimento | Preço | Importância |
|---|---|---|---|---|---|
| mt09mcr021m | kg | Cimento cola melhorado, C2, cor cinza. (material) | 51.180 | 1.08 | 55.27 |
| mt12pcl020agaa | m² | Ladrilho de grés porcelânico de grande formato reforçado com fibra de vidro, Lámina Porcelánica Reforzada Techlam® "LEVANTINA", de 3000x1000 mm e 3 mm de espessura, série Basic, modelo Antracita, acabamento anti-deslizante. (material) | 8.957 | 117.56 | 1052.98 |
| mt18acc050b | Un | Cruzetas de PVC para separação entre 3 e 15 mm. (material) | 28.000 | 0.08 | 2.24 |
| mt09mcr070a | kg | Argamassa de rejuntamento cimentosa com resistência elevada à abrasão e absorção de água reduzida, CG2, para junta aberta entre 3 e 15 mm. (material) | 2.559 | 2.60 | 6.65 |
| mt18rpe050a | m | Perfil de alumínio natural, de 9 mm de altura, com entalhes anti-deslizantes de 20 mm de largura, para arremate de degrau com revestimento cerâmico ou de pedra natural. (material) | 17.850 | 16.39 | 292.56 |
| mo023 | h | Ladrilhista. (mão de obra) | 10.995 | 21.83 | 240.02 |
| mo061 | h | Ajudante de ladrilhista. (mão de obra) | 10.935 | 17.19 | 187.97 |
| mo113 | h | Auxiliar de serviços gerais. (mão de obra) | 10.935 | 17.29 | 189.07 |
| % | % | Custos diretos complementares | 2 % | 2026.76 | 40.54 |
|  |  | Custos diretos |  |  | 2067.30 |
