# Sistema de transferência de cargas

- Propriedade do ficheiro: CYPE INGENIEROS, S.A.
- Formato: FIEBDC-3/2002
- Âmbito geográfico: Brasil
- Moeda: BRL
- Custos indiretos: 3.00 %
- Despesas gerais: 13.00 %
- Lucro: 6.00 %
- IVA: 17.00 %

**RSN125** m Sistema de transferência de cargas, composto por uma bainha de polipropileno reciclado, de 32 mm de diâmetro e 225 mm de comprimento, cuja base reutilizável se fixa às fôrmas e um passador deslizante de aço, de seção circular, que se introduz na bainha, colocado como junta de construção em piso contínuo de concreto.
Formação de junta de construção em piso contínuo de concreto, com sistema de transferência de cargas, composto por uma bainha de polipropileno reciclado, de 32 mm de diâmetro e 225 mm de comprimento, cuja base reutilizável se fixa às fôrmas e um passador deslizante de aço, de seção circular, que se introduz na bainha, para utilização em juntas de construction e de dilatação em pisos contínuos de concreto. Incluindo parte proporcional de marcação e elementos de fixação às fôrmas. Totalmente terminada e preparada para concretar.
Inclui: Marcação e fixação das bases às fôrmas. Encaixe das bainhas às bases. Colocação dos passadores dentro das bainhas, uma vez concretada e descofrada a junta.
Critério de medição de projeto: Comprimento medido segundo documentação gráfica de Projeto.
Critério de quantitativos de obra: Medir-se-á o comprimento realmente executado segundo especificações de Projeto.

| Código | Un | Descrição | Rendimento | Preço | Importância |
|---|---|---|---|---|---|
| mt18wwe030u | Un | Sistema de transferência de cargas, composto por uma bainha de polipropileno reciclado, de 32 mm de diâmetro e 225 mm de comprimento, cuja base reutilizável se fixa às fôrmas e um passador deslizante de aço, de seção circular, que se introduz na bainha, para utilização em juntas de construction e de dilatação em pisos contínuos de concreto. (material) | 1.330 | 5.32 | 7.08 |
| mo020 | h | Pedreiro. (mão de obra) | 0.096 | 21.83 | 2.10 |
| mo113 | h | Auxiliar de serviços gerais. (mão de obra) | 0.096 | 17.29 | 1.66 |
| % | % | Custos diretos complementares | 2 % | 10.84 | 0.22 |
|  |  | Custos diretos |  |  | 11.06 |
