# Forro removível

- Propriedade do ficheiro: CYPE INGENIEROS, S.A.
- Formato: FIEBDC-3/2002
- Âmbito geográfico: Brasil
- Moeda: BRL
- Custos indiretos: 3.00 %
- Despesas gerais: 13.00 %
- Lucro: 6.00 %
- IVA: 17.00 %

**RTL016** m² Forro removível, situado a uma altura menor de 4 m, sistema D427a.es "KNAUF", formado por placas de aço galvanizado pré-lacado, modelo Ras "KNAUF", de superfície lisa, cor branca, de 0,5 mm de espessura, com canto A Faceado, com perfis à vista.
Fornecimento e montagem de forro removível, situado a uma altura menor de 4 m, sistema D427a.es "KNAUF", constituído por placas de aço galvanizado pré-lacado, modelo Ras "KNAUF", de superfície lisa, cor branca, de 0,5 mm de espessura, com canto A Faceado, suspenso da laje com perfis à vista, com sola de 24 mm de largura, de aço galvanizado, compreendendo perfis primários, secundários e angulares de arremate, fixados ao teto através de réguas de suspensão e suspensões.
Inclui: Marcação dos eixos da malha modular. Nivelação e colocação dos perfis angulares. Implantação dos perfis primários da trama. Sinalização dos pontos de ancoragem à laje. Nivelamento e suspensão dos perfis primários e secundários da trama. Corte das bandejas. Colocação das bandejas.
Critério de medição de projeto: Superfície medida entre paramentos, segundo documentação gráfica de Projeto, sem descontar aberturas para instalações.
Critério de quantitativos de obra: Medir-se-á a superfície realmente executada segundo especificações de Projeto, sem descontar aberturas para instalações.
Critérios considerados na determinação do preço da unidade de obra: O preço inclui a resolução de encontros e pontos singulares.

| Código | Un | Descrição | Rendimento | Preço | Importância |
|---|---|---|---|---|---|
| mt12pbk010aaaa | m² | Placa de aço galvanizado pré-lacado, modelo Ras "KNAUF", de superfície lisa, cor branca, de 0,5 mm de espessura, com canto A Faceado, para forros removíveis. (material) | 1.020 | 45.78 | 46.70 |
| mt12pfk060e | m | Perfil primário EASY T - 24/38/3700 mm "KNAUF", cor branca, de aço galvanizado. (material) | 0.840 | 3.00 | 2.52 |
| mt12pfk060y | m | Perfil secundário EASY TG - 24/32/600 mm "KNAUF", cor branca, de aço galvanizado. (material) | 0.840 | 3.00 | 2.52 |
| mt12pfk060A | m | Perfil secundário EASY TG - 24/32/1200 mm "KNAUF", cor branca, de aço galvanizado. (material) | 1.670 | 3.00 | 5.01 |
| mt12pfk050b | m | Perfil angular EASY L - 25/25/3050 mm "KNAUF", cor branca, de aço galvanizado. (material) | 0.700 | 2.17 | 1.52 |
| mt12pek060 | Un | Peça de suspensão rápida Twist "KNAUF", para forros suspensos. (material) | 0.840 | 156.39 | 131.37 |
| mt12pek030 | Un | Barra de suspender "KNAUF" de 100 cm. (material) | 0.840 | 1.31 | 1.10 |
| mt12psg220 | Un | Fixação composta por bucha e parafuso 5x27. (material) | 0.800 | 0.17 | 0.14 |
| mo015 | h | Montador de forros. (mão de obra) | 0.315 | 29.02 | 9.14 |
| mo082 | h | Ajudante de montador de forros. (mão de obra) | 0.315 | 19.96 | 6.29 |
| % | % | Custos diretos complementares | 2 % | 206.31 | 4.13 |
|  |  | Custos diretos |  |  | 210.44 |
