# Forno elétrico

- Propriedade do ficheiro: CYPE Ingenieros S.A.
- Formato: FIEBDC-3/2016
- Programa: Gerador de preços para construção civil. CYPE Ingenieros, S.A.
- Data: 26/01/2023
- Âmbito geográfico: Brasil
- Moeda: BRL
- Custos indiretos: 3 %
- Despesas gerais: 13 %
- Lucro: 6 %
- IVA: 17 %

## S Sinalização e equipamento

### SC Cozinhas/lavanderias

#### SCE Eletrodomésticos

**SCE040** Un Forno elétrico.
Forno elétrico, multifunção. Totalmente montado, instalado, ligado e verificado.
Inclui: Marcação através de molde. Fixação em paramento com elementos de ancoragem. Colocação do aparelho. Ligação à rede elétrica.
Critério de medição de projeto: Número de unidades previstas, segundo documentação gráfica de Projeto.
Critério de quantitativos de obra: Medir-se-á o número de unidades realmente colocadas segundo especificações de Projeto.

| Código | Un | Descrição | Rendimento | Preço | Importância |
|---|---|---|---|---|---|
| mt32hok010c | Un | Forno elétrico para embutir, multifunção. (material) | 1 | 904.24 | 904.240 |
| mo003 | h | Eletricista. (mão de obra) | 0.209 | 34.98 | 7.311 |
| mo102 | h | Ajudante de eletricista. (mão de obra) | 0.209 | 30.09 | 6.289 |
| % | % | Custos diretos complementares | 2 % | 917.840 | 18.357 |
|  |  | Custos diretos |  |  | 936.197 |

## Recursos

**mt32hok010c** Un Forno elétrico para embutir, multifunção
Dados técnicos: Custo energético 890.833 MJ; Emissão de CO2 34.838 kg
Resíduos:
- embalagem: re150101 Embalagens de papel e cartão. (componente de resíduo); rendimento 1.24 kg; Código LER 15 01 01; Massa do elemento 1 kg; Volume 0.001333 m3
- embalagem: re170604 Materiais de isolamento que não contêm substâncias perigosas. (componente de resíduo); rendimento 0.062 kg; Código LER 17 06 04; Massa do elemento 1 kg; Volume 0.001667 m3
