# Banda protectora de PVC, de 400 mm de largura e 4,5 mm de espessura, de cor cinza, fixada através parafusos ao paramento

- Propriedade do ficheiro: CYPE INGENIEROS, S.A.
- Formato: FIEBDC-3/2002
- Âmbito geográfico: Brasil
- Moeda: BRL
- Custos indiretos: 3.00 %
- Despesas gerais: 13.00 %
- Lucro: 6.00 %
- IVA: 17.00 %

**SDP010** m Banda protectora de PVC, de 400 mm de largura e 4,5 mm de espessura, de cor cinza, fixada através parafusos ao paramento.
Banda protectora de PVC, de 400 mm de largura e 4,5 mm de espessura, de cor cinza, fixada através parafusos ao paramento. Inclusive cortes e uniões.
Inclui: Marcação dos pontos de fixação. Fixação da banda ao paramento vertical.
Critério de medição de projeto: Comprimento medido entre eixos, segundo documentação gráfica de Projeto.
Critério de quantitativos de obra: Medir-se-á, a eixos, o comprimento realmente executado segundo especificações de Projeto.

| Código | Un | Descrição | Rendimento | Preço | Importância |
|---|---|---|---|---|---|
| mt53pdi010fa | m | Banda protectora de PVC, de 400 mm de largura e 4,5 mm de espessura, de cor cinza. (material) | 1.050 | 144.52 | 151.75 |
| mt12ppl016 | Un | Parafuso autoatarraxante protegido contra a oxidação. (material) | 4.000 | 0.11 | 0.44 |
| mo011 | h | Montador. (mão de obra) | 0.052 | 25.85 | 1.34 |
| mo080 | h | Ajudante de montador. (mão de obra) | 0.052 | 20.67 | 1.07 |
| % | % | Custos diretos complementares | 2 % | 154.60 | 3.09 |
|  |  | Custos diretos |  |  | 157.69 |
