# Dispositivo de ancoragem para embutir no piso

- Propriedade do ficheiro: CYPE INGENIEROS, S.A.
- Formato: FIEBDC-3/2002
- Âmbito geográfico: Brasil
- Moeda: BRL
- Custos indiretos: 3.00 %
- Despesas gerais: 13.00 %
- Lucro: 6.00 %
- IVA: 17.00 %

**YCL210** Un Dispositivo de ancoragem para embutir no piso, de 500 mm de comprimento, formado por fita de poliéster; 1 olhal em um extremo e 1 argola no outro extremo, fixado, pelo extremo do olhal e antes da concretagem, a uma barra nervurado de aço CA-50 embutido na viga da estrutura de concreto armado, de 12 mm de diâmetro mínimo e 100 mm mm de comprimento mínimo, para segurar um operário.
Dispositivo de ancoragem para embutir no piso, de 500 mm de comprimento, formado por fita de poliéster; 1 olhal em um extremo e 1 argola no outro extremo, fixado, pelo extremo do olhal e antes da concretagem, a uma barra nervurado de aço CA-50 embutido na viga da estrutura de concreto armado, de 12 mm de diâmetro mínimo e 100 mm mm de comprimento mínimo, para segurar um operário.
Critério de medição de projeto: Número de unidades previstas, segundo Plano de Segurança e Saúde.
Critério de quantitativos de obra: Medir-se-á o número de unidades realmente colocadas segundo especificações do Plano de Segurança e Saúde.

| Código | Un | Descrição | Rendimento | Preço | Importância |
|---|---|---|---|---|---|
| mt50spd020a | Un | Dispositivo de ancoragem para embutir no piso, de 500 mm de comprimento, formado por fita de poliéster; 1 olhal em um extremo e 1 argola no outro extremo, classe A2, fixado, pelo extremo do olhal e antes da concretagem, a uma barra nervurado de aço CA-50 embutido na viga da estrutura de concreto armado, de 12 mm de diâmetro mínimo e 100 mm mm de comprimento mínimo. (material) | 1.000 | 11.29 | 11.29 |
| mt07aco070f | kg | Aço em barras nervuradas, CA-50, de vários diâmetros, segundo ABNT NBR 7480. (material) | 0.100 | 3.84 | 0.38 |
| mo120 | h | Operário Montador de proteções e sinalização de Segurança e Saúde. (mão de obra) | 0.104 | 20.96 | 2.18 |
| % | % | Custos diretos complementares | 2 % | 13.85 | 0.28 |
|  |  | Custos diretos |  |  | 14.13 |
