# Ensaios em laje de concreto

- Propriedade do ficheiro: CYPE INGENIEROS, S.A.
- Formato: FIEBDC-3/2002
- Âmbito geográfico: Brasil
- Moeda: BRL
- Custos indiretos: 3.00 %
- Despesas gerais: 13.00 %
- Lucro: 6.00 %
- IVA: 17.00 %

## 0 Trabalhos preliminares

### 0E Coleta de amostras e ensaios para estudo de patologias

#### 0ED Ensaios e inspeções de elementos estruturais

**0ED050** Un Ensaios em laje de concreto.
Ensaio para a determinação do diâmetro das barras superiores de uma vigota ou nervura, um capitel, uma consola ou uma laje de concreto armado, através da utilização de pacômetro, sem incluir cavidade nem reposição de revestimentos ou recobrimentos.
Inclui: Realização do ensaio.
Critério de medição de projeto: Número de unidades previstas, segundo documentação gráfica de Projeto.
Critério de quantitativos de obra: Medir-se-á o número de unidades realmente executadas segundo especificações de Projeto.

| Código | Un | Descrição | Rendimento | Preço | Importância |
|---|---|---|---|---|---|
| mt49hpa050a | Un | Ensaio para determinar o diâmetro das barras superiores de uma vigota, uma nervura, um maciço, uma consola ou uma laje de concreto armado, através da utilização de pacômetro, sem incluir sondagem nem reposição de revestimentos ou recobrimentos. (material) | 1.000 | 179.65 | 179.65 |
| % | % | Custos diretos complementares | 2 % | 179.65 | 3.59 |
|  |  | Custos diretos |  |  | 183.24 |
