# Proteção de piso de carpete

- Propriedade do ficheiro: CYPE INGENIEROS, S.A.
- Formato: FIEBDC-3/2002
- Âmbito geográfico: Brasil
- Custos indiretos: 3.00 %
- Despesas gerais: 13.00 %
- Lucro: 6.00 %
- IVA: 17.00 %

## 0 Trabalhos preliminares

### 0M Equipamento

#### 0MP Proteção

**0MP020** m² Proteção de piso de carpete, madeira, pedra natural ou outro material, no interior dos edifícios, através do cobrimento com lâmina de plástico sobre a qual se coloca uma camada de cartão canelado fixado lateralmente em todo o perímetro, que se manterá durante os trabalhos de reabilitação ou reforma, e posterior remoção da proteção.
Fornecimento e colocação de lâmina de plástico sobre a qual se coloca uma camada de cartão canelado fixado lateralmente em todo o perímetro, sobre o piso de carpete, madeira, pedra natural ou outro material, para protegê-lo contra a sujeira e o pó gerados durante os trabalhos de reabilitação ou reforma. Incluindo vigia e manutenção da proteção enquanto decorrem os trabalhos, fixação da proteção em todas as juntas com fita adesiva, remoção posterior, recolha e carga manual em caminhão ou caçamba.
Inclui: Colocação da proteção. Remoção da proteção e carga em caçamba.
Critério de medição de projeto: Superfície medida segundo documentação gráfica de Projeto.
Critério de quantitativos de obra: Medir-se-á a superfície realmente executada segundo especificações de Projeto.

| Código | Un | Descrição | Rendimento | Preço | Importância |
|---|---|---|---|---|---|
| mt32war020 | m² | Lâmina de polietileno transparente, de 0,2 mm de espessura. (material) | 1.050 | 0.13 | 0.14 |
| mt32war040 | m² | Cartão canelado para embalagem. (material) | 1.050 | 0.25 | 0.26 |
| mt32war030 | m | Fita plástica autocolante. (material) | 0.500 | 0.03 | 0.02 |
| mo112 | h | Servente de pedreiro. (mão de obra) | 0.026 | 3.05 | 0.08 |
| % | % | Custos diretos complementares | 2 % | 0.50 | 0.01 |
|  |  | Custos diretos |  |  | 0.51 |
