# Proteção de elevador com tabuleiro de madeira

- Propriedade do ficheiro: CYPE INGENIEROS, S.A.
- Formato: FIEBDC-3/2002
- Âmbito geográfico: Brasil
- Custos indiretos: 3.00 %
- Despesas gerais: 13.00 %
- Lucro: 6.00 %
- IVA: 17.00 %

## 0 Trabalhos preliminares

### 0M Equipamento

#### 0MP Proteção

**0MP030** Un Proteção de elevador com tabuleiro de madeira, plástico e fita adesiva, cobrindo o piso e paramentos em toda a sua altura, durante os trabalhos de reabilitação ou reforma, e posterior remoção da proteção.
Fornecimento e colocação de tabuleiro de madeira, plástico e fita adesiva cobrindo o piso e os paramentos interiores do elevador em toda a sua altura, para protegê-lo contra golpes, sujeira e o pó gerado pelos trabalhos de reabilitação ou reforma. Incluindo vigia e manutenção da proteção enquanto durem os trabalhos, posterior remoção, recolha e carga manual em caminhão ou caçamba.
Inclui: Colocação da proteção. Remoção da proteção e carga em caçamba.
Critério de medição de projeto: Número de unidades previstas, segundo documentação gráfica de Projeto.
Critério de quantitativos de obra: Medir-se-á o número de unidades realmente executadas segundo especificações de Projeto.

| Código | Un | Descrição | Rendimento | Preço | Importância |
|---|---|---|---|---|---|
| mt08eft010a | m² | Painel de aglomerado, hidrófugo, de 19 mm de espessura. (material) | 6.000 | 5.15 | 30.90 |
| mt32war020 | m² | Lâmina de polietileno transparente, de 0,2 mm de espessura. (material) | 6.000 | 0.13 | 0.78 |
| mt32war030 | m | Fita plástica autocolante. (material) | 15.000 | 0.03 | 0.45 |
| mo112 | h | Servente de pedreiro. (mão de obra) | 2.553 | 3.05 | 7.79 |
| % | % | Custos diretos complementares | 2 % | 39.92 | 0.80 |
|  |  | Custos diretos |  |  | 40.72 |
