# Proteção provisória da cobertura do edifício contra a chuva, através de tabuleiros e lona impermeável, e posterior remoção da proteção

- Propriedade do ficheiro: CYPE INGENIEROS, S.A.
- Formato: FIEBDC-3/2002
- Âmbito geográfico: Brasil
- Custos indiretos: 3.00 %
- Despesas gerais: 13.00 %
- Lucro: 6.00 %
- IVA: 17.00 %

## 0 Trabalhos preliminares

### 0M Equipamento

#### 0MP Proteção

**0MP040** m² Proteção provisória da cobertura do edifício contra a chuva, através de tabuleiros e lona impermeável, e posterior remoção da proteção.
Fornecimento e colocação de tabuleiros e lona impermeável, para proteger provisoriamente a cobertura do edifício contra a chuva. Incluindo a fixação da lona com corda de poliamida, vigilância e manutenção da proteção enquanto os trabalhos decorrem, posterior remoção, recolha e carga manual em caminhão ou caçamba.
Inclui: Colocação da proteção. Remoção da proteção e carga em caçamba.
Critério de medição de projeto: Superfície medida segundo documentação gráfica de Projeto.
Critério de quantitativos de obra: Medir-se-á a superfície realmente executada segundo especificações de Projeto.

| Código | Un | Descrição | Rendimento | Preço | Importância |
|---|---|---|---|---|---|
| mt08eft010a | m² | Painel de aglomerado, hidrófugo, de 19 mm de espessura. (material) | 1.000 | 5.15 | 5.15 |
| mt32war060 | m² | Lona impermeável de proteção, de polietileno, com malha de reforço e corda perimetral de poliamida para o ajuste da lona. (material) | 1.150 | 3.33 | 3.83 |
| mt32war030 | m | Fita plástica autocolante. (material) | 2.500 | 0.03 | 0.08 |
| mo113 | h | Auxiliar de serviços gerais. (mão de obra) | 0.600 | 2.99 | 1.79 |
| % | % | Custos diretos complementares | 2 % | 10.85 | 0.22 |
|  |  | Custos diretos |  |  | 11.07 |
