# Proteção através de lonas

- Propriedade do ficheiro: CYPE INGENIEROS, S.A.
- Formato: FIEBDC-3/2002
- Âmbito geográfico: Brasil
- Custos indiretos: 3.00 %
- Despesas gerais: 13.00 %
- Lucro: 6.00 %
- IVA: 17.00 %

## 0 Trabalhos preliminares

### 0M Equipamento

#### 0MP Proteção

**0MP060** Un Proteção através de lonas, lâminas de polietileno e painéis de madeira, de aberturas, esquadrias, persianas, caixas de persianas e todos os elementos localizados na fachada, que possam ser afetados enquanto decorram os trabalhos de reabilitação ou reforma.
Fornecimento e colocação de proteção através de lonas, lâminas de polietileno e painéis de madeira, de aberturas, esquadrias, persianas, caixas de persianas e todos os elementos localizados na fachada, que possam ser afetados enquanto decorrem os trabalhos de reabilitação ou reforma. Incluindo a remoção posterior das proteções, limpeza, armazenamento, recolha e carga manual em caminhão ou caçamba.
Inclui: Colocação da proteção. Remoção da proteção e carga em caçamba.
Critério de medição de projeto: Número de unidades previstas, segundo documentação gráfica de Projeto.
Critério de quantitativos de obra: Medir-se-á o número de unidades realmente executadas segundo especificações de Projeto.

| Código | Un | Descrição | Rendimento | Preço | Importância |
|---|---|---|---|---|---|
| mt32war020 | m² | Lâmina de polietileno transparente, de 0,2 mm de espessura. (material) | 200.000 | 0.13 | 26.00 |
| mt32war030 | m | Fita plástica autocolante. (material) | 200.000 | 0.03 | 6.00 |
| mt08eft010a | m² | Painel de aglomerado, hidrófugo, de 19 mm de espessura. (material) | 40.000 | 5.15 | 206.00 |
| mt32war060 | m² | Lona impermeável de proteção, de polietileno, com malha de reforço e corda perimetral de poliamida para o ajuste da lona. (material) | 200.000 | 3.33 | 666.00 |
| mo113 | h | Auxiliar de serviços gerais. (mão de obra) | 24.126 | 2.99 | 72.14 |
| % | % | Custos diretos complementares | 2 % | 976.14 | 19.52 |
|  |  | Custos diretos |  |  | 995.66 |
