# Escavação em galeria, com meios manuais

- Propriedade do ficheiro: CYPE INGENIEROS, S.A.
- Formato: FIEBDC-3/2002
- Âmbito geográfico: Brasil
- Moeda: BRL
- Custos indiretos: 3.00 %
- Despesas gerais: 13.00 %
- Lucro: 6.00 %
- IVA: 17.00 %

## A Preparação do terreno

### AD Movimento de terras em edificação

#### ADE Escavações

**ADE030** m³ Escavação em galeria, com meios manuais.
Escavação em galeria, em solo de argila semi-dura, com meios manuais, e carga manual para caminhão. Inclusive pranchões, travessas e escoras de madeira para escoramento e entivação.
Critérios considerados na determinação do preço da unidade de obra: O preço não inclui o transporte dos materiais escavados.
Inclui: Escavação de terras. Montagem de pranchões, travessas e escoras de madeira, para a formação da entivação. Cravagem de todos os elementos. Desmontagem gradual do escoramento e da entivação. Carga manual para caminhão dos materiais escavados.
Critério de medição de projeto: Volume medido sobre as seções teóricas da escavação, segundo documentação gráfica de Projeto.
Critério de quantitativos de obra: Medir-se-á o volume teórico executado segundo especificações de Projeto, sem incluir os incrementos por excessos de escavação não autorizados, nem o enchimento necessário para reconstruir a seção teórica por defeitos imputáveis ao Empreiteiro. Medir-se-á a escavação uma vez realizada e antes de que sobre esta se efetue algum tipo de enchimento. Se o Empreiteiro fechasse a escavação antes de verificada a medição, entender-se-á que se sujeita ao que unilateralmente determine o diretor de fiscalização de obra.

| Código | Un | Descrição | Rendimento | Preço | Importância |
|---|---|---|---|---|---|
| mt08emt040 | m³ | Madeira de pinho para escoramento e entivação de escavações. (material) | 0.017 | 568.95 | 9.67 |
| mt08var060 | kg | Pregos de aço de 20x100 mm. (material) | 0.028 | 22.13 | 0.62 |
| mo044 | h | Montador de fôrmas. (mão de obra) | 1.046 | 31.99 | 33.46 |
| mo091 | h | Ajudante de montador de fôrmas. (mão de obra) | 0.523 | 30.15 | 15.77 |
| mo020 | h | Pedreiro. (mão de obra) | 5.941 | 32.24 | 191.54 |
| mo113 | h | Auxiliar de serviços gerais. (mão de obra) | 5.050 | 27.81 | 140.44 |
| % | % | Custos diretos complementares | 2 % | 391.50 | 7.83 |
|  |  | Custos diretos |  |  | 399.33 |
