# Corte de árvore, maior de 60 cm de diâmetro de tronco, com motosserra

- Propriedade do ficheiro: CYPE INGENIEROS, S.A.
- Formato: FIEBDC-3/2002
- Âmbito geográfico: Brasil
- Moeda: BRL
- Custos indiretos: 3.00 %
- Despesas gerais: 13.00 %
- Lucro: 6.00 %
- IVA: 17.00 %

## A Preparação do terreno

### AD Movimento de terras em edificação

#### ADL Supressão vegetal e limpeza

**ADL015** Un Corte de árvore, maior de 60 cm de diâmetro de tronco, com motosserra.
Corte de árvore, maior de 60 cm de diâmetro de tronco, com motosserra. Incluindo extração de toco e raízes com posterior enchimento e compactação da abertura com terra da própria escavação, corte de ramos, tronco e raízes, remoção de restos e desperdícios, e carga para caminhão, sem incluir transporte a aterro autorizado.
Inclui: Corte do tronco da árvore próximo da base. Extração do toco e das raízes. Corte do tronco, dos ramos e das raízes. Enchimento e compactação da abertura com terra da própria escavação. Remoção de restos e desperdícios. Carga a caminhão.
Critério de medição de projeto: Número de unidades previstas, segundo documentação gráfica de Projeto.
Critério de quantitativos de obra: Medir-se-á o número de unidades realmente executadas segundo especificações de Projeto.

| Código | Un | Descrição | Rendimento | Preço | Importância |
|---|---|---|---|---|---|
| mq09sie010 | h | Motoserra a gasolina, de 50 cm de lâmina e 2 kW de potência. (equipamento) | 1.477 | 6.66 | 9.84 |
| mq01exn020a | h | Retroescavadeira hidráulica sobre pneus, de 105 kW. (equipamento) | 0.350 | 102.85 | 36.00 |
| mq02roa010a | h | Cilindro vibratório de condução manual, de 700 kg, largura de trabalho 70 cm. (equipamento) | 0.996 | 18.77 | 18.69 |
| mo040 | h | Jardineiro. (mão de obra) | 2.171 | 21.83 | 47.39 |
| mo086 | h | Ajudante de jardineiro. (mão de obra) | 4.341 | 17.19 | 74.62 |
| % | % | Custos diretos complementares | 2 % | 186.54 | 3.73 |
|  |  | Custos diretos |  |  | 190.27 |
