# Enchimento de valas para instalações

- Propriedade do ficheiro: CYPE INGENIEROS, S.A.
- Formato: FIEBDC-3/2002
- Âmbito geográfico: Brasil
- Moeda: BRL
- Custos indiretos: 3.00 %
- Despesas gerais: 13.00 %
- Lucro: 6.00 %
- IVA: 17.00 %

## A Preparação do terreno

### AD Movimento de terras em edificação

#### ADR Bases, enchimentos e compactações

**ADR010** m³ Enchimento de valas para instalações.
Enchimento envolvente e principal de valas para instalações, com areia de 0 a 5 mm de diâmetro e compactação em camadas sucessivas de 20 cm de espessura máxima com placa vibratória de condução manual, até alcançar uma densidade seca não inferior a 95% da máxima obtida no teste Proctor Modificado. Inclusive fita ou marca indicadora da instalação.
Critérios considerados na determinação do preço da unidade de obra: O preço não inclui a realização do ensaio Proctor Modificado.
Inclui: Espalhamento do material de enchimento em camadas de espessura uniforme. Humidificação ou secagem de cada camada. Colocação de fita ou marca indicadora da instalação. Compactação.
Critério de medição de projeto: Volume medido sobre as seções teóricas da escavação, segundo documentação gráfica de Projeto.
Critério de quantitativos de obra: Medir-se-á, em perfil compactado, o volume realmente executado segundo especificações de Projeto, sem incluir os incrementos por excessos de escavação não autorizados.

| Código | Un | Descrição | Rendimento | Preço | Importância |
|---|---|---|---|---|---|
| mt01var010 | m | Fita plastificada. (material) | 1.100 | 0.84 | 0.92 |
| mt01ara030 | t | Areia de 0 a 5 mm de diâmetro, limpa. (material) | 1.800 | 25.21 | 45.38 |
| mq04dua020b | h | Dumper de descarga frontal de 2 t de carga útil. (equipamento) | 0.116 | 38.18 | 4.43 |
| mq02rod010d | h | Placa vibratória de condução manual, de 300 kg, largura de trabalho 70 cm, reversível. (equipamento) | 0.174 | 26.33 | 4.58 |
| mq02cia020j | h | Caminhão cisterna, de 8 m³ de capacidade. (equipamento) | 0.012 | 437.33 | 5.25 |
| mo113 | h | Auxiliar de serviços gerais. (mão de obra) | 0.228 | 27.81 | 6.34 |
| % | % | Custos diretos complementares | 2 % | 66.90 | 1.34 |
|  |  | Custos diretos |  |  | 68.24 |
