# Escavação de subsolo em solo de argila semi-dura, com meios mecânicos, remoção dos materiais escavados e carregamento em caminhão

- Propriedade do ficheiro: CYPE INGENIEROS, S.A.
- Formato: FIEBDC-3/2002
- Âmbito geográfico: Brasil
- Custos indiretos: 3.00 %
- Despesas gerais: 13.00 %
- Lucro: 6.00 %
- IVA: 16.00 %

## A Preparação do terreno

### AD Movimento de terras em edificação

#### ADV Escavações de grandes volumes

**ADV010** m³ Escavação de subsolo em solo de argila semi-dura, com meios mecânicos, remoção dos materiais escavados e carregamento em caminhão.
Inclui: Implantação geral e fixação dos pontos e níveis de referência. Colocação das balizas nos cantos e extremos dos alinhamentos. Escavação em sucessivas camadas horizontais e extração de terras. Aperfeiçoamento do fundo e laterais à mão, com extração das terras. Carga para caminhão das terras escavadas.

| Código | Un | Descrição | Rendimento | Preço | Importância |
|---|---|---|---|---|---|
| mq01ret020b | h | Retroescavadeira sobre pneumáticos 75 CV. (equipamento) | 0.185 | 28.64 | 5.30 |
| mo104 | h | Auxiliar de serviços gerais. (mão de obra) | 0.090 | 3.31 | 0.30 |
| % | % | Custos diretos complementares | 2 % | 5.60 | 0.11 |
|  |  | Custos diretos |  |  | 5.71 |
