# Instalação de sistema de bombeamento de águas, em poço de bombeamento

- Propriedade do ficheiro: CYPE INGENIEROS, S.A.
- Formato: FIEBDC-3/2002
- Âmbito geográfico: Brasil
- Moeda: BRL
- Custos indiretos: 3.00 %
- Despesas gerais: 13.00 %
- Lucro: 6.00 %
- IVA: 17.00 %

## A Preparação do terreno

### AH Bombeamentos

#### AHB Bombas submersas

**AHB010** Un Instalação de sistema de bombeamento de águas, em poço de bombeamento.
Deslocamento, montagem e desmontagem de sistema de bombeamento de águas, com bomba submergível de poço, de 25 m³/h, em poço de bombeamento até 14 m de profundidade, para a evacuação e canalização a uma cota superior e a uma distância suficiente, de forma a evitar a reciclagem das águas. Incluindo tubos, filtros para evitar o transporte de finos e acessórios necessários para o correto funcionamento da instalação.
Critérios considerados na determinação do preço da unidade de obra: O preço não inclui o poço de bombeamento.
Inclui: Montagem do sistema. Desmontagem do sistema.
Critério de medição de projeto: Número de unidades previstas, segundo documentação gráfica de Projeto.
Critério de quantitativos de obra: Medir-se-á o número de unidades realmente executadas segundo especificações de Projeto.

| Código | Un | Descrição | Rendimento | Preço | Importância |
|---|---|---|---|---|---|
| mq12bau050a | Un | Transporte, colocação em obra e remoção de sistema de bombeamento de águas, com bomba submergível de poço, de 25 m³/h, incluindo tubos, filtros e acessórios necessários para o correto funcionamento da instalação em poço de bombeamento até 14 m de profundidade. (equipamento) | 1.159 | 14725.00 | 17066.28 |
| % | % | Custos diretos complementares | 2 % | 17066.28 | 341.33 |
|  |  | Custos diretos |  |  | 17407.61 |
