# Instalação de sistema de bombeamento de águas, em micropoço de bombeamento

- Propriedade do ficheiro: CYPE INGENIEROS, S.A.
- Formato: FIEBDC-3/2002
- Âmbito geográfico: Brasil
- Moeda: BRL
- Custos indiretos: 3.00 %
- Despesas gerais: 13.00 %
- Lucro: 6.00 %
- IVA: 17.00 %

## A Preparação do terreno

### AH Bombeamentos

#### AHB Bombas submersas

**AHB110** Un Instalação de sistema de bombeamento de águas, em micropoço de bombeamento.
Deslocamento, montagem e desmontagem de sistema de bombeamento de águas, com bomba submergível de poço, de 25 m³/h, em micropoço de bombeamento de 180 mm de diâmetro e até 14 m de profundidade, para a drenagem e canalização a uma cota superior e a uma distância de até 12 m, desde a bomba até ao coletor perimetral ou ao ponto de descarga, a fim de evitar a reciclagem das águas. Incluindo tubulação de impulsão até à sua ligação com o coletor perimetral ou ponto de descarga, válvula de regulação de vazão, válvula antirretorno, quadro de proteção, sondas de nível, filtros para evitar o transporte de finos, acessórios, uniões e peças especiais para a instalação da bomba e a sua ligação à rede elétrica.
Critérios considerados na determinação do preço da unidade de obra: O preço não inclui o micropoço de bombeamento.
Inclui: Transporte à obra. Montagem do sistema. Desmontagem do sistema. Remoção da obra.
Critério de medição de projeto: Número de unidades previstas, segundo documentação gráfica de Projeto.
Critério de quantitativos de obra: Medir-se-á o número de unidades realmente executadas segundo especificações de Projeto.

| Código | Un | Descrição | Rendimento | Preço | Importância |
|---|---|---|---|---|---|
| mq12bau055a | Un | Transporte, colocação em obra e remoção de sistema de bombeamento de águas em micropoço de bombeamento de 180 mm de diâmetro e até 14 m de profundidade, com bomba submergível de poço, de 25 m³/h, incluindo tubulação de impulsão até a sua ligação com o coletor perimetral ou o ponto de descarga, válvula de regulação de vazão, válvula antirretorno, quadro de proteção, sondas de nível, filtros, acessórios, uniões e peças especiais para a instalação da bomba e a sua ligação à rede elétrica. (equipamento) | 1.159 | 9310.51 | 10790.88 |
| % | % | Custos diretos complementares | 2 % | 10790.88 | 215.82 |
|  |  | Custos diretos |  |  | 11006.70 |
