# Piso térreo ventilado de concreto armado de 20+4 cm de altura

- Propriedade do ficheiro: CYPE INGENIEROS, S.A.
- Formato: FIEBDC-3/2002
- Âmbito geográfico: Brasil
- Custos indiretos: 3.00 %
- Despesas gerais: 13.00 %
- Lucro: 6.00 %
- IVA: 17.00 %

## A Preparação do terreno

### AN Nivelamento

#### ANS Lastros

**ANS021** m² Piso térreo ventilado de concreto armado de 20+4 cm de altura, sobre fôrmas perdidas de polipropileno reciclado Módulo Soliglú "DALIFORMA", realizado com concreto C25 classe de agressividade ambiental II e tipo de ambiente urbano, brita 1, consistência S100 preparado em obra, e concretagem com meios manuais, e tela eletrossoldada Q 196 de aço CA-60 sobre separadores certificados, em camada de compressão de 4 cm de espessura.
Formação de piso térreo ventilado de concreto armado de 20+4 cm de altura, sobre fôrmas perdidas de polipropileno reciclado composto por peças Módulo Soliglú "DALIFORMA", realizado com concreto C25 classe de agressividade ambiental II e tipo de ambiente urbano, brita 1, consistência S100 preparado em obra, e concretagem com meios manuais, e tela eletrossoldada Q 196 10x10 mm de aço CA-60 como armadura de distribuição, colocada sobre separadores certificados em camada de compressão de 4 cm de espessura; apoiada toda ela sobre lastro de concreto (não incluída neste preço). Inclusive cortes de peças, realização de aberturas para a passagem de tubos de ventilação, canalizações e tubulações das instalações, colocação de um painel de poliestireno expandido de 2 cm de espessura para a execução de juntas de retração e encaixe ou ligação dos elementos exteriores (caixas, ralos, sifões de piso, etc.) das redes de instalações executadas sob o piso térreo.
Inclui: Marcação da disposição das peças. Colocação e montagem das peças. Realização dos orifícios de passagem. Colocação dos elementos para passagem de instalações. Colocação da tela eletrossoldada. Concretagem e compactação do concreto. Nivelamento da camada de compressão. Cura do concreto.
Critério de medição de projeto: Superfície medida segundo documentação gráfica de Projeto.
Critério de quantitativos de obra: Medir-se-á a superfície realmente executada segundo especificações de Projeto, sem deduzir a superfície ocupada pelos pilares situados dentro do seu perímetro.

| Código | Un | Descrição | Rendimento | Preço | Importância |
|---|---|---|---|---|---|
| mt07cid010gj | m² | Fôrmas perdidas de polipropileno reciclado, modelo Módulo Soliglú "DALIFORMA", de 50x50x20 cm, para bases de pavimentação e lajes térreas ventiladas. (material) | 1.050 | 10.19 | 10.70 |
| mt07ame060ega | m² | Tela eletrossoldada Q 196 10x10 cm, com fios longitudinais de 5 mm de diâmetro e fios transversais de 5,0 mm de diâmetro, aço CA-60, segundo ABNT NBR 7481. (material) | 1.100 | 6.38 | 7.02 |
| mt08aaa010a | m³ | Água. (material) | 0.016 | 1.54 | 0.02 |
| mt01arg002 | m³ | Areia média lavada. (material) | 0.048 | 39.43 | 1.89 |
| mt01arg003b | m³ | Pedra britada tipo 1. (material) | 0.056 | 37.65 | 2.11 |
| mt08cem002 | kg | Cimento cinza em sacos. (material) | 26.488 | 0.21 | 5.56 |
| mt07aco020g | Un | Separador certificado para nervuras "in situ" em lajes nervuradas unidirecionais. (material) | 3.000 | 0.06 | 0.18 |
| mt16pea020b | m² | Painel rígido de poliestireno expandido, borda lateral reto, de 20 mm de espessura, resistência térmica 0,55 m²K/W, condutibilidade térmica 0,036 W/(mK), para junta de dilatação. (material) | 0.050 | 1.70 | 0.09 |
| mq06hor010 | h | Betoneira. (equipamento) | 0.053 | 1.72 | 0.09 |
| op00sie010 |  | Serra tico-tico. | 1.000 | 0.00 | 0.00 |
| op00amo010 |  | Esmerilhadeira. | 1.000 | 0.00 | 0.00 |
| au00auh040 |  | Vibrador de concreto, elétrico. | 1.000 | 0.00 | 0.00 |
| mo019 | h | Oficial de 1ª pedreiro. (mão de obra) | 0.107 | 6.19 | 0.66 |
| mo075 | h | Ajudante de pedreiro. (mão de obra) | 0.107 | 3.83 | 0.41 |
| mo111 | h | Auxiliar de serviços gerais. (mão de obra) | 0.216 | 3.68 | 0.79 |
| mo110 | h | Servente de pedreiro. (mão de obra) | 0.114 | 3.76 | 0.43 |
| % | % | Custos diretos complementares | 2 % | 29.95 | 0.60 |
|  |  | Custos diretos |  |  | 30.55 |
