# Entivação média de cava para reforço de fundações, realizada com meios manuais, com a largura da escavação de até 2 m

- Propriedade do ficheiro: CYPE INGENIEROS, S.A.
- Formato: FIEBDC-3/2002
- Âmbito geográfico: Brasil
- Custos indiretos: 3.00 %
- Despesas gerais: 13.00 %
- Lucro: 6.00 %
- IVA: 17.00 %

## A Preparação do terreno

### AZ Reforços

#### AZC Contenção de valas

**AZC010** m² Entivação média de cava para reforço de fundações, realizada com meios manuais, com a largura da escavação de até 2 m.
Montagem de entivação média, na cava para reforço de fundações, com a largura da escavação até 2 m, realizada com meios manuais, através de pranchões, travessas e escoras de madeira, para uma proteção do 50% dos paramentos verticais da escavação. Incluindo parte proporcional de desmontagem da entivação após o enchimento de terras ou simultaneamente a este.
Inclui: Implantação geral e fixação dos pontos e níveis de referência. Montagem de pranchões, travessas e escoras. Cravagem de todos os elementos. Remoção do conjunto.
Critério de medição de projeto: Superfície medida em projeção horizontal, segundo documentação gráfica de Projeto.
Critério de quantitativos de obra: Medir-se-á, em projeção horizontal, a superfície realmente executada segundo especificações de Projeto.

| Código | Un | Descrição | Rendimento | Preço | Importância |
|---|---|---|---|---|---|
| mt08emt020 | m² | Escoramento e entivação parcial de valas e cavas de 2 m de largura como máximo, para uma proteção de 50% através de pranchões, travessas e escoras de madeira (10 utilizações). (material) | 1.100 | 15.86 | 17.45 |
| mo113 | h | Auxiliar de serviços gerais. (mão de obra) | 0.882 | 2.99 | 2.64 |
| % | % | Custos diretos complementares | 2 % | 20.09 | 0.40 |
|  |  | Custos diretos |  |  | 20.49 |
