# Rebaixamento do lençol freático em escavações, para reforço de fundações

- Propriedade do ficheiro: CYPE INGENIEROS, S.A.
- Formato: FIEBDC-3/2002
- Âmbito geográfico: Brasil
- Moeda: BRL
- Custos indiretos: 3.00 %
- Despesas gerais: 13.00 %
- Lucro: 6.00 %
- IVA: 17.00 %

## A Preparação do terreno

### AZ Reforços

#### AZG Gestão da água

**AZG010** h Rebaixamento do lençol freático em escavações, para reforço de fundações.
Rebaixamento do lençol freático da água existente no fundo do poço escavado para reforço de fundações, para uma vazão máxima de 2,5 m³/h, com bomba elétrica submergível, para bombeamento de águas limpas ou levemente carregadas, construída em aço inoxidável, com uma potência de 0,55 kW e saída de impulsão roscada de 1 1/2", para uma altura máxima de imersão de 10 m, temperatura máxima do líquido conduzido 35°C para uso doméstico e 50°C para outras aplicações e tamanho máximo de passagem de sólidos 10 mm; e duto de impulsão de águas residuais realizada com tubo de PVC para pressão de 10 atm, de 50 mm de diâmetro, com com extremo alargado, com registro de gaveta de latão fundido, de diâmetro 1 1/2" e válvula de retenção de latão para enroscar de 1 1/2". Incluindo acessórios, ligações e peças especiais para a instalação de uma bomba e a sua ligação à rede elétrica e de saneamento, ligações de tubulações e arremates, extração e descarga da água nos locais de escoamento previstos, montagem, manutenção e desmontagem do sistema.
Inclui: Instalação e montagem do sistema de bombeamento de águas. Ligação da bomba. Desmontagem do sistema.
Critério de medição de projeto: Tempo estimado.
Critério de quantitativos de obra: Amortização em forma de aluguel por horas, segundo as condições definidas no contrato subscrito com a empresa fornecedora.

| Código | Un | Descrição | Rendimento | Preço | Importância |
|---|---|---|---|---|---|
| mt36bom050s | m | Duto de impulsão de águas residuais realizada com tubo de PVC para pressão de 10 atm, de 50 mm de diâmetro, com com extremo alargado. (material) | 0.010 | 10.33 | 0.10 |
| mt36bom051s | Un | Repercussão, por m de tubulação, de acessórios, uniões e peças especiais para tubo de PVC para pressão de 10 atm, de 50 mm de diâmetro. (material) | 0.010 | 3.10 | 0.03 |
| mt37svr010e | Un | Válvula de retenção de latão para enroscar de 1 1/2". (material) | 0.005 | 53.35 | 0.27 |
| mt37svc010l | Un | Registro de gaveta de latão fundido, para enroscar, de 1 1/2". (material) | 0.005 | 57.77 | 0.29 |
| mt36bse030bb | Un | Bomba elétrica submergível, para bombeamento de águas limpas ou levemente carregadas, construída em aço inoxidável, com uma potência de 0,55 kW e saída de impulsão roscada de 1 1/2", para uma altura máxima de imersão de 10 m, temperatura máxima do líquido conduzido 35°C para uso doméstico e 50°C para outras aplicações e tamanho máximo de passagem de sólidos 10 mm, com corpo de impulsão, filtro, impulsor, carcaça e tampa de motor de aço inoxidável AISI 304, eixo motor de aço inoxidável AISI 303, fecho mecânico com dupla vedação em câmara de óleo, parte superior de carvão/cerâmica/NBR e parte inferior de SiC/SiC/NBR, motor assíncrono de 2 polos, isolamento classe F, para alimentação monofásica a 230 V e 50 Hz de frequência, condensador e proteção termo-amperimétrica de rearme automático incorporados, proteção IP68, com regulador de nível incorporado e cabo elétrico de ligação de 5 metros com tomada tipo shuko. (material) | 0.005 | 2490.47 | 12.45 |
| mt36bom020 | Un | Acessórios para instalação de bomba submergível portátil, para bombeamento de águas, instalada em caixa enterrada e ligação à rede de saneamento. (material) | 0.005 | 67.02 | 0.34 |
| mo008 | h | Encanador. (mão de obra) | 0.005 | 40.91 | 0.20 |
| mo113 | h | Auxiliar de serviços gerais. (mão de obra) | 0.006 | 27.81 | 0.17 |
| % | % | Custos diretos complementares | 2 % | 13.85 | 0.28 |
|  |  | Custos diretos |  |  | 14.13 |
