# Cavilha para transmissão de esforços em juntas de dilatação de elemento estrutural de concreto C25 e altura 25 cm

- Propriedade do ficheiro: CYPE INGENIEROS, S.A.
- Formato: FIEBDC-3/2002
- Âmbito geográfico: Brasil
- Custos indiretos: 3.00 %
- Despesas gerais: 13.00 %
- Lucro: 6.00 %
- IVA: 17.00 %

## C Fundações

### CC Contenções

#### CCJ Barras de transmissão de cargas

**CCJ010** Un Cavilha para transmissão de esforços em juntas de dilatação de elemento estrutural de concreto C25 e altura 25 cm, a muro de concreto armado já construído, sistema CRET "EDING APS" composto por cavilha Goujon CRET-10, "EDING APS", de 20 mm de diâmetro, de aço inoxidável de alta resistência à corrosão e bainha de deslizamento unidireccional de aço inoxidável, de 20 mm de diâmetro interior, CRET-J "EDING APS", capaz de transmitir um esforço cortante majorado de 20 kN, considerando uma abertura de junta de 2 cm.
Fornecimento e montagem de cavilha para transmissão de esforços em juntas de dilatação de elemento estrutural de concreto C25 e altura 25 cm, a muro de concreto armado já construído, sistema CRET "EDING APS", composto por cavilha Goujon CRET-10, "EDING APS", de 20 mm de diâmetro, de aço inoxidável, classe 1.4401 e classe II de resistência à corrosão segundo SIA 179, dúctil, trabalho a frio, com limite elástico 620 N/mm² e bainha de deslizamento unidireccional de aço inoxidável, de 20 mm de diâmetro interior, CRET-J "EDING APS", colocada com resina de injeção, não retrátil, no interior do furo previamente efetuado no muro, capaz de transmitir um esforço cortante majorado de 20 kN, considerando uma abertura de junta de 2 cm. Incluindo utilização de sistema de localização de armaduras para evitar o corte de barras durante a perfuração e limpeza dos mesmos.
Inclui: Marcação. Saneamento da superfície do muro. Execução do furo no muro. Limpeza do pó do interior do furo. Injeção da resina. Introdução da bainha no interior do furo. Limpeza de restos.
Critério de medição de projeto: Número de unidades previstas, segundo documentação gráfica de Projeto.
Critério de quantitativos de obra: Medir-se-á o número de unidades realmente executadas segundo especificações de Projeto.

| Código | Un | Descrição | Rendimento | Preço | Importância |
|---|---|---|---|---|---|
| mt07aap020a | Un | Cavilha Goujon CRET-10, "EDING APS", de 20 mm de diâmetro, de aço inoxidável, classe 1.4401 e classe II de resistência à corrosão segundo SIA 179, dúctil, trabalho a frio, com limite elástico 620 N/mm², que cumpre as normas ISO 3651-1 e ABNT NBR ISO 6892-1. (material) | 1.000 | 16.47 | 16.47 |
| mt07aap030e | Un | Bainha de deslizamento unidireccional, CRET-J,"EDING APS", de 20 mm de diâmetro interior, de aço inoxidável classe 1.4301, que cumpre as normas ISO 3651-1 e ABNT NBR ISO 6892-1. (material) | 1.000 | 10.03 | 10.03 |
| mt07aap045 | Un | Cartucho de resina para injeção, não retrátil, Evo V400 "EDING APS", de 400 ml. (material) | 0.200 | 12.36 | 2.47 |
| mq06eim060 | h | Aplicador manual para cartuchos de injeção de resinas, com acessório misturador. (equipamento) | 0.343 | 1.58 | 0.54 |
| op00tal010 |  | Furadeira. | 1.000 | 0.00 | 0.00 |
| mo041 | h | Oficial de 1ª de estruturas de concreto armado. (mão de obra) | 0.351 | 6.50 | 2.28 |
| mo087 | h | Ajudante de estruturas de concreto armado. (mão de obra) | 0.351 | 4.03 | 1.41 |
| % | % | Custos diretos complementares | 2 % | 33.20 | 0.66 |
|  |  | Custos diretos |  |  | 33.86 |
