# Cavilha para ancoragem de elemento estrutural de concreto C25 e altura 25 cm

- Propriedade do ficheiro: CYPE INGENIEROS, S.A.
- Formato: FIEBDC-3/2002
- Âmbito geográfico: Brasil
- Custos indiretos: 3.00 %
- Despesas gerais: 13.00 %
- Lucro: 6.00 %
- IVA: 17.00 %

## C Fundações

### CC Contenções

#### CCJ Barras de transmissão de cargas

**CCJ020** Un Cavilha para ancoragem de elemento estrutural de concreto C25 e altura 25 cm, a muro de concreto armado já construído, sistema CRET "EDING APS" formado por cavilha Goujon CRET-10, "EDING APS", de 20 mm de diâmetro, de aço inoxidável de alta resistência à corrosão, capaz de transmitir um esforço cortante majorado de 20 kN.
Fornecimento e montagem de cavilha para ancoragem de elemento estrutural de concreto C25 e altura 25 cm, a muro de concreto armado já construído, sistema CRET "EDING APS", formado por cavilha Goujon CRET-10, "EDING APS", de 20 mm de diâmetro, de aço inoxidável, classe 1.4401 e classe II de resistência à corrosão segundo SIA 179, dúctil, trabalho a frio, com limite elástico 620 N/mm², capaz de transmitir um esforço cortante majorado de 20 kN. Incluindo utilização de sistema de localização de armaduras para evitar o corte de barras durante a perfuração e limpeza dos mesmos.
Inclui: Marcação. Saneamento da superfície do muro. Execução do furo no muro. Limpeza do pó do interior do furo. Injeção da resina. Limpeza de restos.
Critério de medição de projeto: Número de unidades previstas, segundo documentação gráfica de Projeto.
Critério de quantitativos de obra: Medir-se-á o número de unidades realmente executadas segundo especificações de Projeto.

| Código | Un | Descrição | Rendimento | Preço | Importância |
|---|---|---|---|---|---|
| mt07aap020a | Un | Cavilha Goujon CRET-10, "EDING APS", de 20 mm de diâmetro, de aço inoxidável, classe 1.4401 e classe II de resistência à corrosão segundo SIA 179, dúctil, trabalho a frio, com limite elástico 620 N/mm², que cumpre as normas ISO 3651-1 e ABNT NBR ISO 6892-1. (material) | 1.000 | 16.47 | 16.47 |
| mt07aap045 | Un | Cartucho de resina para injeção, não retrátil, Evo V400 "EDING APS", de 400 ml. (material) | 0.200 | 12.36 | 2.47 |
| mq06eim060 | h | Aplicador manual para cartuchos de injeção de resinas, com acessório misturador. (equipamento) | 0.343 | 1.58 | 0.54 |
| op00tal010 |  | Furadeira. | 1.000 | 0.00 | 0.00 |
| mo041 | h | Oficial de 1ª de estruturas de concreto armado. (mão de obra) | 0.351 | 6.50 | 2.28 |
| mo087 | h | Ajudante de estruturas de concreto armado. (mão de obra) | 0.351 | 4.03 | 1.41 |
| % | % | Custos diretos complementares | 2 % | 23.17 | 0.46 |
|  |  | Custos diretos |  |  | 23.63 |
