# Murete de 20 cm de espessura de alvenaria

- Propriedade do ficheiro: CYPE INGENIEROS, S.A.
- Formato: FIEBDC-3/2002
- Âmbito geográfico: Brasil
- Custos indiretos: 3.00 %
- Despesas gerais: 13.00 %
- Lucro: 6.00 %
- IVA: 17.00 %

## C Fundações

### CN Nivelamento

#### CNF Alvenaria estrutural

**CNF010** m² Murete de 20 cm de espessura de alvenaria, de bloco furado de concreto, para revestir, cor cinza, 40x20x20 cm, resistência normalizada R10 (10 N/mm²), assente com argamassa de cimento industrial, cor cinza, resistência à compressão 7,5 N/mm², fornecida a granel, com pilastras intermediárias e viga de coroamento, de concreto com armadura de aço CA-50, quantidade 5 kg/m².
Execução de murete de 20 cm de espessura de alvenaria, de bloco furado de concreto, para revestir, cor cinza, 40x20x20 cm, resistência normalizada R10 (10 N/mm²), assente com argamassa de cimento industrial, cor cinza, resistência à compressão 7,5 N/mm², fornecida a granel, com pilastras intermediárias e viga de coroamento, de concreto com armadura de aço CA-50, com uma quantidade aproximada de 5 kg/m². Incluindo parte proporcional de desperdícios e roturas, esperas, execução de encontros, ligações entre murete e lajes e elementos especiais.
Inclui: Limpeza e preparação da superfície suporte. Marcação. Colocação e aprumo de prumos de referência. Colocação de fios entre prumos. Colocação dos blocos por fiadas a nível. Colocação das armaduras nas pilastras intermediárias e na viga de coroamento, e posterior enchimento com concreto. Concretagem, vibração e cura do concreto. Realização de todos os trabalhos necessários para a finalização de vãos. Ligação entre muro e lajes.
Critério de medição de projeto: Superfície medida segundo documentação gráfica de Projeto, sem duplicar esquinas nem encontros, descontando as aberturas de superfície maior de 2 m².
Critério de quantitativos de obra: Medir-se-á a superfície realmente executada segundo especificações de Projeto, descontando as aberturas de superfície maior de 2 m².

| Código | Un | Descrição | Rendimento | Preço | Importância |
|---|---|---|---|---|---|
| mt02bhg010d | Un | Bloco furado de concreto, para revestir, cor cinza, 40x20x20 cm, resistência normalizada R10 (10 N/mm²), inclusive parte proporcional de peças especiais: canaletas e meios blocos. (material) | 12.500 | 0.71 | 8.88 |
| mt08aaa010a | m³ | Água. (material) | 0.005 | 1.28 | 0.01 |
| mt09mif010db | t | Argamassa industrial para alvenaria, de cimento, cor cinza, resistência à compressão 7,5 N/mm², fornecida a granel. (material) | 0.029 | 25.10 | 0.73 |
| mt07aco070f | kg | Aço em barras nervuradas, CA-50, elaborado em oficina e colocado em obra, diâmetros vários, segundo ABNT NBR 7480. (material) | 5.000 | 1.37 | 6.85 |
| mt10haf080iec | m³ | Concreto C25 classe de agressividade ambiental II e tipo de ambiente urbano, brita 1, consistência S100, dosado em central, segundo ABNT NBR 8953. (material) | 0.020 | 103.80 | 2.08 |
| mq06mms010 | h | Misturador contínuo com silo, para argamassa industrial em seco, fornecida a granel. (equipamento) | 0.126 | 1.40 | 0.18 |
| op00ciz020 |  | Guilhotina para aço em barras nervuradas. | 1.000 | 0.00 | 0.00 |
| op00ata010 |  | Máquina de amarrar ferro. | 1.000 | 0.00 | 0.00 |
| au00auh040 |  | Vibrador de concreto, elétrico. | 1.000 | 0.00 | 0.00 |
| mo020 | h | Oficial de 1ª pedreiro de edificações. (mão de obra) | 0.892 | 6.19 | 5.52 |
| mo076 | h | Ajudante de pedreiro de edificações. (mão de obra) | 0.446 | 3.83 | 1.71 |
| mo112 | h | Auxiliar de pedreiro. (mão de obra) | 0.042 | 3.68 | 0.15 |
| % | % | Custos diretos complementares | 2 % | 26.11 | 0.52 |
|  |  | Custos diretos |  |  | 26.63 |
