# Transporte, colocação em obra e remoção de equipamento completo para a execução de microestacas, a uma distância de entre 100 e 200 km

- Propriedade do ficheiro: CYPE INGENIEROS, S.A.
- Formato: FIEBDC-3/2002
- Âmbito geográfico: Brasil
- Moeda: BRL
- Custos indiretos: 3.00 %
- Despesas gerais: 13.00 %
- Lucro: 6.00 %
- IVA: 17.00 %

## C Fundações

### CP Profundas

#### CPM Microestacas

**CPM001** Un Transporte, colocação em obra e remoção de equipamento completo para a execução de microestacas, a uma distância de entre 100 e 200 km.
Transporte, colocação em obra e remoção de equipamento completo para a execução de microestacas, a uma distância de entre 100 e 200 km.
Inclui: Transporte à obra. Montagem do equipamento. Desmontagem do equipamento. Remoção do equipamento>.
Critério de medição de projeto: Número de unidades previstas, segundo documentação gráfica de Projeto.
Critério de quantitativos de obra: Medir-se-á o número de unidades realmente executadas segundo especificações de Projeto.
Critérios considerados na determinação do preço da unidade de obra: O preço inclui o deslocamento à obra do pessoal especializado e o transporte dos materiais.

| Código | Un | Descrição | Rendimento | Preço | Importância |
|---|---|---|---|---|---|
| mq03pva050c | Un | Transporte, colocação em obra e remoção de equipamento completo para execução de microestacas, a uma distância de entre 100 e 200 km. (equipamento) | 1.159 | 8088.61 | 9374.70 |
| % | % | Custos diretos complementares | 2 % | 9374.70 | 187.49 |
|  |  | Custos diretos |  |  | 9562.19 |
