# Arrasamento de microestaca fabricada "in situ", de 114,3 mm de diâmetro, com martelo elétrico e carga manual de entulho em caminhão ou caçamba

- Propriedade do ficheiro: CYPE INGENIEROS, S.A.
- Formato: FIEBDC-3/2002
- Âmbito geográfico: Brasil
- Custos indiretos: 3.00 %
- Despesas gerais: 13.00 %
- Lucro: 6.00 %
- IVA: 17.00 %

## C Fundações

### CP Profundas

#### CPM Microestacas

**CPM011** m Arrasamento de microestaca fabricada "in situ", de 114,3 mm de diâmetro, com martelo elétrico e carga manual de entulho em caminhão ou caçamba.
Arrasamento de microestaca fabricada "in situ", de 114,3 mm de diâmetro, através de picagem da argamassa da cabeça da microestaca que não reúne as características mecânicas necessárias, com martelo elétrico. Incluindo parte proporcional de limpeza, armazenamento, remoção e carga manual de entulho em caminhão ou caçamba.
Inclui: Arrasamento. Remoção e acumulação de entulho. Carga manual de entulho em caminhão ou caçamba.
Critério de medição de projeto: Comprimento medido segundo documentação gráfica de Projeto.
Critério de quantitativos de obra: Medir-se-á o comprimento realmente executado segundo especificações de Projeto.

| Código | Un | Descrição | Rendimento | Preço | Importância |
|---|---|---|---|---|---|
| mq05mai040 | h | Martelo elétrico. (equipamento) | 0.458 | 2.27 | 1.04 |
| mo110 | h | Servente de pedreiro. (mão de obra) | 0.544 | 3.76 | 2.05 |
| mo111 | h | Auxiliar de serviços gerais. (mão de obra) | 0.340 | 3.68 | 1.25 |
| % | % | Custos diretos complementares | 2 % | 4.34 | 0.09 |
|  |  | Custos diretos |  |  | 4.43 |
