# Ancoragem de barra nervurada de aço, para ligação entre fundações, em reforço de fundação

- Propriedade do ficheiro: CYPE INGENIEROS, S.A.
- Formato: FIEBDC-3/2002
- Âmbito geográfico: Brasil
- Moeda: BRL
- Custos indiretos: 3.00 %
- Despesas gerais: 13.00 %
- Lucro: 6.00 %
- IVA: 17.00 %

## C Fundações

### CZ Reforços

#### CZO Ligação entre fundações

**CZO010** Un Ancoragem de barra nervurada de aço, para ligação entre fundações, em reforço de fundação.
Ancoragem em fundação existente de concreto, de barra nervurada de aço CA-50 de 16 mm de diâmetro, com resina epóxi, livre de estireno, aplicada com pistola manual ou pneumática, com boca de dosagem e mistura automática, colocada em furo de 24 mm de diâmetro e 400 mm de profundidade, para ligação lateral entre a fundação existente e a nova fundação de concreto, em reforço de fundação.
Critérios considerados na determinação do preço da unidade de obra: O preço não inclui a nova fundação.
Inclui: Implantação da ancoragem. Realização do furo. Limpeza da superfície com equipamento de ar comprimido. Aplicação da resina. Colocação da armadura.
Critério de medição de projeto: Número de unidades previstas, segundo documentação gráfica de Projeto.
Critério de quantitativos de obra: Medir-se-á o número de unidades realmente executadas segundo especificações de Projeto.

| Código | Un | Descrição | Rendimento | Preço | Importância |
|---|---|---|---|---|---|
| mt26reh100k | Un | Cartucho de 400 ml de resina epóxi, livre de estireno, de dois componentes, com dosificador e boca de mistura automática, para ancoragens estruturais verticais e horizontais. (material) | 0.426 | 63.12 | 26.89 |
| mt07aco070f | kg | Aço em barras nervuradas, CA-50, de vários diâmetros, segundo ABNT NBR 7480. (material) | 1.890 | 11.66 | 22.04 |
| op00ciz020 |  | Guilhotina para aço em barras nervuradas. | 1.000 | 0.00 | 0.00 |
| op00ata010 |  | Máquina de amarrar ferro. | 1.000 | 0.00 | 0.00 |
| mo089 | h | Ajudante de estruturas de concreto armado. (mão de obra) | 0.427 | 30.15 | 12.87 |
| % | % | Custos diretos complementares | 2 % | 61.80 | 1.24 |
|  |  | Custos diretos |  |  | 63.04 |
