# Vala lateral horizontal em fundação existente de concreto

- Propriedade do ficheiro: CYPE INGENIEROS, S.A.
- Formato: FIEBDC-3/2002
- Âmbito geográfico: Brasil
- Moeda: BRL
- Custos indiretos: 3.00 %
- Despesas gerais: 13.00 %
- Lucro: 6.00 %
- IVA: 17.00 %

## C Fundações

### CZ Reforços

#### CZO Ligação entre fundações

**CZO020** m Vala lateral horizontal em fundação existente de concreto, de 15x15 cm de seção, com martelo pneumático, para ligação lateral entre a fundação existente e a nova fundação de concreto, em reforço de fundação.
Vala lateral horizontal em fundação existente de concreto, de 15x15 cm de seção, com martelo pneumático, para ligação lateral entre a fundação existente e a nova fundação de concreto, em reforço de fundação.
Inclui: Execução de reentrâncias na fundação existente. Remoção e acumulação de entulho. Carga manual de entulho em caminhão ou caçamba.
Critério de medição de projeto: Comprimento medido segundo documentação gráfica de Projeto.
Critério de quantitativos de obra: Medir-se-á o comprimento realmente executado segundo especificações de Projeto.
Critérios considerados na determinação do preço da unidade de obra: O preço não inclui a nova fundação.

| Código | Un | Descrição | Rendimento | Preço | Importância |
|---|---|---|---|---|---|
| mq05mai030 | h | Martelo pneumático. (equipamento) | 1.085 | 11.49 | 12.47 |
| mq05pdm010a | h | Compressor portátil elétrico 2 m³/min de vazão. (equipamento) | 0.543 | 10.73 | 5.83 |
| mo089 | h | Ajudante de estruturas de concreto armado. (mão de obra) | 2.353 | 18.30 | 43.06 |
| % | % | Custos diretos complementares | 2 % | 61.36 | 1.23 |
|  |  | Custos diretos |  |  | 62.59 |
