# Desmontagem para a sua reutilização de pilar de pedra trabalhada de mais de 2500 cm² de seção, com meios manuais e carga manual em caminhão ou caçamba

- Propriedade do ficheiro: CYPE INGENIEROS, S.A.
- Formato: FIEBDC-3/2002
- Âmbito geográfico: Brasil
- Moeda: BRL
- Custos indiretos: 3.00 %
- Despesas gerais: 13.00 %
- Lucro: 6.00 %
- IVA: 17.00 %

## D Demolições

### DE Estruturas

#### DEC Cantaria

**DEC030** m Desmontagem para a sua reutilização de pilar de pedra trabalhada de mais de 2500 cm² de seção, com meios manuais e carga manual em caminhão ou caçamba.
Desmontagem para a sua reutilização de pilar de pedra trabalhada de mais de 2500 cm² de seção, com meios manuais e carga manual em caminhão ou caçamba.
Inclui: Desmontagem do elemento, com escoramento se for necessário. Classificação e etiquetagem. Armazenamento dos materiais a reutilizar. Carga manual do material a reutilizar para caminhão. Remoção e acumulação dos restos de obra. Limpeza dos restos da obra. Carga manual dos restos de obra em caminhão ou caçamba.
Critério de medição de projeto: Comprimento medido segundo documentação gráfica de Projeto.
Critério de quantitativos de obra: Será medido o comprimento realmente desmontado segundo especificações de Projeto.
Critérios considerados na determinação do preço da unidade de obra: O preço inclui o desmontagem dos elementos de fixação.

| Código | Un | Descrição | Rendimento | Preço | Importância |
|---|---|---|---|---|---|
| mo112 | h | Servente de pedreiro. (mão de obra) | 7.972 | 19.95 | 159.04 |
| mo113 | h | Auxiliar de serviços gerais. (mão de obra) | 7.972 | 20.96 | 167.09 |
| % | % | Custos diretos complementares | 2 % | 326.13 | 6.52 |
|  |  | Custos diretos |  |  | 332.65 |
