# Demolição de muro de alvenaria cerâmica furado, com martelo pneumático, e carga manual em caminhão ou caçamba

- Propriedade do ficheiro: CYPE INGENIEROS, S.A.
- Formato: FIEBDC-3/2002
- Âmbito geográfico: Brasil
- Moeda: BRL
- Custos indiretos: 3.00 %
- Despesas gerais: 13.00 %
- Lucro: 6.00 %
- IVA: 17.00 %

## D Demolições

### DE Estruturas

#### DEF Alvenarias

**DEF040** m³ Demolição de muro de alvenaria cerâmica furado, com martelo pneumático, e carga manual em caminhão ou caçamba.
Demolição de muro de alvenaria cerâmica furado, com martelo pneumático, e carga manual em caminhão ou caçamba.
Inclui: Demolição do elemento. Fragmentação do entulho em peças manejáveis. Remoção e acumulação de entulho. Limpeza dos restos da obra. Carga manual de entulho em caminhão ou caçamba.
Critério de medição de projeto: Volume medido segundo documentação gráfica de Projeto.
Critério de quantitativos de obra: Será medido o volume realmente demolido segundo especificações de Projeto.

| Código | Un | Descrição | Rendimento | Preço | Importância |
|---|---|---|---|---|---|
| mq05mai030 | h | Martelo pneumático. (equipamento) | 0.696 | 11.49 | 8.00 |
| mq05pdm110 | h | Compressor portátil diesel média pressão 10 m³/min. (equipamento) | 0.348 | 19.48 | 6.78 |
| mo112 | h | Servente de pedreiro. (mão de obra) | 1.291 | 19.95 | 25.76 |
| mo113 | h | Auxiliar de serviços gerais. (mão de obra) | 1.033 | 20.96 | 21.65 |
| % | % | Custos diretos complementares | 2 % | 62.19 | 1.24 |
|  |  | Custos diretos |  |  | 63.43 |
