# Demolição de muro de alvenaria cerâmica perfurado, revestida, com martelo pneumático, e carga manual em caminhão ou caçamba

- Propriedade do ficheiro: CYPE INGENIEROS, S.A.
- Formato: FIEBDC-3/2002
- Âmbito geográfico: Brasil
- Moeda: BRL
- Custos indiretos: 3.00 %
- Despesas gerais: 13.00 %
- Lucro: 6.00 %
- IVA: 17.00 %

## D Demolições

### DE Estruturas

#### DEF Alvenarias

**DEF040** m³ Demolição de muro de alvenaria cerâmica perfurado, revestida, com martelo pneumático, e carga manual em caminhão ou caçamba.
Demolição de muro de alvenaria cerâmica perfurado, revestida, com martelo pneumático, e carga manual em caminhão ou caçamba.
Inclui: Demolição do muro de alvenaria e dos seus revestimentos. Fragmentação do entulho em peças manejáveis. Remoção e acumulação de entulho. Limpeza dos restos da obra. Carga manual de entulho em caminhão ou caçamba.
Critério de medição de projeto: Volume medido segundo documentação gráfica de Projeto.
Critério de quantitativos de obra: Será medido o volume realmente demolido segundo especificações de Projeto.
Critérios considerados na determinação do preço da unidade de obra: O preço inclui a demolição do revestimento.

| Código | Un | Descrição | Rendimento | Preço | Importância |
|---|---|---|---|---|---|
| mq05mai030 | h | Martelo pneumático. (equipamento) | 0.974 | 11.49 | 11.19 |
| mq05pdm110 | h | Compressor portátil diesel média pressão 10 m³/min. (equipamento) | 0.487 | 19.48 | 9.49 |
| mo112 | h | Servente de pedreiro. (mão de obra) | 1.966 | 19.95 | 39.22 |
| mo113 | h | Auxiliar de serviços gerais. (mão de obra) | 1.762 | 20.96 | 36.93 |
| % | % | Custos diretos complementares | 2 % | 96.83 | 1.94 |
|  |  | Custos diretos |  |  | 98.77 |
